# Dispositif d'ancrage à encastrer au plafond, de 1310 mm de longueur, constitué de sangle en polyester; 1 ganse à une extrémité et 1 anneau à l'autre extrémité, pour assurer jusqu'à deux travailleurs

- Propriété du fichier: CYPE INGENIEROS, S.A.
- Format: FIEBDC-3/2002
- Zone géographique: République du Congo
- Coûts indirects: 3.00 %
- Frais généraux: 13.00 %
- Bénéfice: 6.00 %
- TVA: 18.00 %

## S Sécurité et santé

### SC Équipements de protection collective

#### SCL Lignes et dispositifs d'ancrage

**SCL080** U Dispositif d'ancrage à encastrer au plafond, de 1310 mm de longueur, constitué de sangle en polyester; 1 ganse à une extrémité et 1 anneau à l'autre extrémité, pour assurer jusqu'à deux travailleurs.
Fourniture, mise en place et démontage de dispositif d'ancrage à encastrer au plafond, de 1310 mm de longueur, constitué de sangle en polyester; 1 ganse à une extrémité et 1 anneau à l'autre extrémité, pour la fixation à une tige de la structure en béton armé, de 10 mm de diamètre minimal et 300 mm de longueur minimale, par l'extrémité de la ganse et avant le bétonnage, pour assurer jusqu'à deux travailleurs.
Critère de métré de projet: Nombre d'unités prévues, selon Plan général de coordination en matière de sécurité et de protection de la santé.

| Code | U | Désignation | Quantité | Prix | Montant |
|---|---|---|---|---|---|
| mt50spd010b | U | Dispositif d'ancrage à encastrer au plafond, de 1310 mm de longueur, constitué de sangle en polyester; 1 ganse à une extrémité et 1 anneau à l'autre extrémité, classe A1, pour la fixation à une tige de la structure en béton armé, de 10 mm de diamètre minimal et 300 mm de longueur minimale, par l'extrémité de la ganse et avant le bétonnage. (matériau) | 1.000 | 7.90 | 7.90 |
| mo113 | h | Ouvrier d'exécution I/OE1 VRD espaces privés. (main-d'œuvre) | 0.122 | 1.07 | 0.13 |
| % | % | Coûts directs complémentaires | 2 % | 8.03 | 0.16 |
|  |  | Coûts directs |  |  | 8.19 |
