# Tunnel de protection d'accès au bâtiment

- Propriété du fichier: CYPE INGENIEROS, S.A.
- Format: FIEBDC-3/2002
- Zone géographique: République du Congo
- Devise: XAF
- Coûts indirects: 3.00 %
- Frais généraux: 13.00 %
- Bénéfice: 6.00 %
- TVA: 18.00 %

## S Sécurité et santé

### SC Équipements de protection collective

#### SCM Escaliers, abris, passerelles et plateformes

**SCM020** m Tunnel de protection d'accès au bâtiment.
Tunnel de protection d'accès au bâtiment face aux possibles chutes d'objets, constitué d'une structure métallique tubulaire de 1,50 m de large et 3,00 m de haut, amortissable en 8 utilisations et d'une plateforme de panneau en bois de pin de 22 mm d'épaisseur, renforcé dans sa partie inférieure par des planchettes clouées avec des pointes plates en acier, en sens contraire, avec plinthe de planchette de 15x5,2 cm, amortissable en 4 utilisations.
Critère pour le métré: Longueur mesurée selon Plan général de coordination en matière de sécurité et de protection de la santé.
Critère pour le mémoire: La longueur mesurée sera celle réellement montée selon spécifications d'Étude ou d'Étude Basique de Sécurité et Santé.

| Code | U | Désignation | Quantité | Prix | Montant |
|---|---|---|---|---|---|
| mt50spa010k | U | Portique d'échafaudage métallique tubulaire de 1,5 m de largeur et 3 m de hauteur. (matériau) | 0.067 | 34091.81 | 2284.15 |
| mt50spa020c | U | Contreventement pour échafaudage de 3 m de hauteur. (matériau) | 0.134 | 14117.81 | 1891.79 |
| mt50spa030a | U | Base réglable pour portique. (matériau) | 0.134 | 16800.32 | 2251.24 |
| mt50spa040d | U | Longitudinal pour échafaudage de 3 m de longueur. (matériau) | 0.067 | 9835.87 | 659.00 |
| mt13blm010d | m² | Panneau en bois de pin hydrofugé, épaisseur 22 mm. (matériau) | 0.375 | 8386.42 | 3144.91 |
| mt50spa050g | m³ | Petite planche en bois de pin, dimensions 15x5,2 cm. (matériau) | 0.009 | 371521.41 | 3343.69 |
| mt50sph020 | kg | Pointes plates en acier de 20x100 mm. (matériau) | 0.027 | 1057.89 | 28.56 |
| mo119 | h | Compagnon professionnel III/CP2 Sécurité et Santé. (main-d'œuvre) | 0.406 | 2380.68 | 966.56 |
| mo120 | h | Ouvrier Sécurité et Santé. (main-d'œuvre) | 0.406 | 1468.69 | 596.29 |
| % | % | Frais de chantier des unités d'ouvrage | 2 % | 15166.19 | 303.32 |
|  |  | Coûts directs |  |  | 15469.51 |
