# Clôture mobile avec porte incorporée

- Propriété du fichier: CYPE INGENIEROS, S.A.
- Format: FIEBDC-3/2002
- Zone géographique: République du Congo
- Devise: XAF
- Coûts indirects: 3.00 %
- Frais généraux: 13.00 %
- Bénéfice: 6.00 %
- TVA: 18.00 %

## S Sécurité et santé

### SC Équipements de protection collective

#### SCR Clôture provisoire de parcelle

**SCR060** U Clôture mobile avec porte incorporée.
Clôture mobile de 3,50x2,00 m, placée pour la délimitation provisoire du terrain, constituée d'un panneau grillagé avec des plis de renfort, de 200x100 mm de vide de maille, avec des fils de fer horizontaux de 5 mm de diamètre et verticaux de 4 mm, soudés aux extrémités à des poteaux verticaux de 40 mm de diamètre, finition galvanisée, avec porte incorporée pour accès piéton, d'un vantail, de 0,90x2,00 m, avec languettes pour cadenas, amortissable en 5 utilisations et de bases préfabriquées de béton, de 65x24x12 cm, avec 8 orifices, pour support des poteaux, amortissables en 5 utilisations, fixées au revêtement de sol avec des platines de 20x4 mm et des chevilles à expansion en acier.
Critère pour le métré: Nombre d'unités prévues, selon Plan général de coordination en matière de sécurité et de protection de la santé.
Critère pour le mémoire: On mesurera le nombre d'unités réellement mises en place selon spécifications d'Étude ou d'Étude Basique de Sécurité et Santé.

| Code | U | Désignation | Quantité | Prix | Montant |
|---|---|---|---|---|---|
| mt50spv021 | U | Clôture mobile de 3,50x2,00 m, constituée d'un panneau grillagé avec plis de renfort, de 200x100 mm de vide de maille, avec des fils de fer horizontaux de 5 mm de diamètre et verticaux de 4 mm de diamètre, soudés aux extrémités à des poteaux verticaux de 40 mm de diamètre, finition galvanisée, avec porte incorporée pour accès piéton, à un vantail, de 0,90x2,00 m. Comprend les anneaux pour l'assemblage des poteaux et languettes pour cadenas. (matériau) | 0.200 | 252433.06 | 50486.61 |
| mt50spv025 | U | Base préfabriquée en béton, de 65x24x12 cm, avec 8 orifices, renforcée avec des tiges en acier, comme support de clôture mobile. (matériau) | 0.400 | 6045.09 | 2418.04 |
| mt07ala111ba | m | Platine en acier laminé NF EN 10025 S275JR, de profilé plat laminé à chaud, de 20x4 mm, pour applications structurales. (matériau) | 0.480 | 1279.05 | 613.94 |
| mt26aaa023a | U | Ancrage mécanique avec douille à expansion en acier galvanisé, écrou et rondelle. (matériau) | 0.960 | 1256.68 | 1206.41 |
| mo119 | h | Compagnon professionnel III/CP2 Sécurité et Santé. (main-d'œuvre) | 0.116 | 2380.68 | 276.16 |
| mo120 | h | Ouvrier Sécurité et Santé. (main-d'œuvre) | 0.232 | 1468.69 | 340.74 |
| % | % | Frais de chantier des unités d'ouvrage | 2 % | 55341.90 | 1106.84 |
|  |  | Coûts directs |  |  | 56448.74 |
