# Démontage de radiateur à panneaux de 40 kg de poids maximum

- Propriété du fichier: CYPE INGENIEROS, S.A.
- Format: FIEBDC-3/2002
- Zone géographique: République du Congo
- Devise: XAF
- Coûts indirects: 3.00 %
- Frais généraux: 13.00 %
- Bénéfice: 6.00 %
- TVA: 18.00 %

## T Équipements techniques

### TC ECS et chauffage

#### TCD Dépose

**TCD010** U Démontage de radiateur à panneaux de 40 kg de poids maximum, avec des moyens manuels, en laissant la prise et la sortie avec des couvercles provisoires, et chargement manuel dans le camion ou la benne.
Démontage de radiateur à panneaux de 40 kg de poids maximum, avec des moyens manuels, en laissant la prise et la sortie avec des couvercles provisoires, et chargement manuel dans le camion ou la benne.
Inclut: Démontage de l'élément. Obturation des conduites connectées à l'élément. Retrait et stockage du matériau démonté. Nettoyage des restes d'ouvrage. Chargement manuel du matériau démonté et des restes d'ouvrage dans le camion ou la benne.
Critère de métré de projet: Nombre d'unités prévues, selon documentation graphique du Projet.
Critère de mesure de l'ouvrage: On mesurera le nombre d'unités réellement démontées selon les spécifications du Projet.
Critère d'évaluation économique: Le prix comprend le démontage des accessoires et des supports de fixation et l'obturation des conduites connectées à l'élément.

| Code | U | Désignation | Quantité | Prix | Montant |
|---|---|---|---|---|---|
| mo004 | h | Compagnon professionnel III/CP2 chauffagiste. (main-d'œuvre) | 0.794 | 1466.63 | 1164.50 |
| mo103 | h | Ouvrier professionnel II/OP chauffagiste. (main-d'œuvre) | 0.794 | 906.57 | 719.82 |
| % | % | Frais de chantier des unités d'ouvrage | 2 % | 1884.32 | 37.69 |
|  |  | Coûts directs |  |  | 1922.01 |
