# Bouche de charge pour réservoir de combustible liquide

- Propriété du fichier: CYPE INGENIEROS, S.A.
- Format: FIEBDC-3/2002
- Zone géographique: République du Congo
- Devise: XAF
- Coûts indirects: 3.00 %
- Frais généraux: 13.00 %
- Bénéfice: 6.00 %
- TVA: 18.00 %

## T Équipements techniques

### TC ECS et chauffage

#### TCQ Combustibles liquides

**TCQ130** U Bouche de charge pour réservoir de combustible liquide.
Bouche de charge pour réservoir de combustible liquide, en laiton, de 2", mise en place vie l'union vissée et hébergée dans l'armoire en polyester. Totalement montée, connectée et testée.
Inclut: Implantation. Mise en place de l'armoire. Montage, mise en place et fixation de la bouche de charge. Connexion.
Critère pour le métré: Nombre d'unités prévues, selon documentation graphique du Projet.
Critère pour le mémoire: On mesurera le nombre d'unités réellement exécutées selon les spécifications du Projet.

| Code | U | Désignation | Quantité | Prix | Montant |
|---|---|---|---|---|---|
| mt38dep003a | U | Bouche de charge, en laiton, de 2", à visser. (matériau) | 1.000 | 25224.83 | 25224.83 |
| mt43www070 | U | Armoire en polyester de 480x350x220 mm, avec porte, serrure triangle et languettes pour cadenas. (matériau) | 1.000 | 58115.44 | 58115.44 |
| mo004 | h | Compagnon professionnel III/CP2 chauffagiste. (main-d'œuvre) | 0.232 | 1813.59 | 420.75 |
| mo103 | h | Ouvrier professionnel II/OP chauffagiste. (main-d'œuvre) | 0.232 | 1128.54 | 261.82 |
| % | % | Frais de chantier des unités d'ouvrage | 2 % | 84022.84 | 1680.46 |
|  |  | Coûts directs |  |  | 85703.30 |
