# Inter-sectionneur modulaire

- Propriété du fichier: CYPE INGENIEROS, S.A.
- Format: FIEBDC-3/2002
- Zone géographique: République du Congo
- Devise: XAF
- Coûts indirects: 3.00 %
- Frais généraux: 13.00 %
- Bénéfice: 6.00 %
- TVA: 18.00 %

## T Équipements techniques

### TL Installations électriques

#### TLA Appareils modulaires de protection et commande

**TLA020** U Inter-sectionneur modulaire.
Inter-sectionneur, tripolaire (3P) de 40 A. Totalement monté, connecté et testé.
Inclut: Montage et connexion de l'élément.
Critère pour le métré: Nombre d'unités prévues, selon documentation graphique du Projet.
Critère pour le mémoire: On mesurera le nombre d'unités réellement exécutées selon les spécifications du Projet.

| Code | U | Désignation | Quantité | Prix | Montant |
|---|---|---|---|---|---|
| mt35cgm215a | U | Inter-sectionneur, tripolaire (3P) de 40 A. Selon IEC 60947-1 et IEC 60947-3. (matériau) | 1.000 | 42198.84 | 42198.84 |
| mo003 | h | Compagnon professionnel III/CP2 électricien. (main-d'œuvre) | 0.348 | 2446.30 | 851.31 |
| % | % | Frais de chantier des unités d'ouvrage | 2 % | 43050.15 | 861.00 |
|  |  | Coûts directs |  |  | 43911.15 |
