# Stabilisation mécanique de la plateforme

- Propriété du fichier: CYPE INGENIEROS, S.A.
- Format: FIEBDC-3/2002
- Zone géographique: République du Congo
- Devise: XAF
- Coûts indirects: 3.00 %
- Frais généraux: 13.00 %
- Bénéfice: 6.00 %
- TVA: 18.00 %

**ASC010** m³ Stabilisation mécanique de la plateforme, avec un matériau de la classe A de 25 à 35 cm d'épaisseur, et compactage du matériau pour atteindre une densité sèche non inférieure à 100% de celle maximale obtenue dans l'essai Proctor Modifié.
Stabilisation de la plateforme, via l'extension par couches d'un matériau de la classe A, et compactage postérieur jusqu'à atteindre une épaisseur de 25 à 35 cm et une densité sèche non inférieure à 100% de celle maximum obtenue dans l'essai Proctor Modifié. Comprend l'apport de matériau de la classe A, le chargement, le transport et le déchargement sur site du matériau et l'humectage de celui-ci.
Inclut: Implantation générale et fixation des points et des niveaux de référence. Tracé des bords de la base du terre-plein. Préparation de la surface d'appui. Charge, transport et extension par couches d'épaisseur uniforme. Humidification ou assèchement de chaque couche. Compactage par couches. Scarification, modelage, reprofilage et réalisation des pentes. Chargement dans le camion.
Critère de métré de projet: Volume mesuré sur les profils des plans topographiques de Projet, qui définissent le mouvement des terres à réaliser sur chantier.
Critère de mesure de l'ouvrage: Le volume de remblai sera mesuré sur les profils transversaux du terrain réellement exécutés, compactés et terminés selon les spécifications du Projet.
Critère d'évaluation économique: Le prix ne comprend pas la réalisation de l'essai Proctor Modifié.

| Code | U | Désignation | Quantité | Prix | Montant |
|---|---|---|---|---|---|
| mt01art050a | m³ | Matériau d'apport pour réalisation de terre-pleins, classe A selon NF P11-300. (matériau) | 1.000 | 2306.35 | 2306.35 |
| mq01pan010a | h | Chargeuse sur pneus de 120 kW/1,9 m³. (matériel) | 0.030 | 17786.29 | 533.59 |
| mq04cab010b | h | Camion à benne basculante de 10 t de charge, de 147 kW. (matériel) | 0.045 | 14572.11 | 655.74 |
| mq01mot010a | h | Motoniveleuse de 141 kW. (matériel) | 0.012 | 29966.56 | 359.60 |
| mq02rov010i | h | Compacteur monocylindrique vibrant autopropulsé, de 129 kW, de 16,2 t, largeur de travail 213,4 cm. (matériel) | 0.048 | 27543.77 | 1322.10 |
| mq02cia020j | h | Camion citerne de 8 m³ de capacité. (matériel) | 0.020 | 17720.15 | 354.40 |
| mo087 | h | Ouvrier professionnel II/OP VRD espaces publics. (main-d'œuvre) | 0.085 | 908.13 | 77.19 |
| % | % | Frais de chantier des unités d'ouvrage | 2 % | 5608.97 | 112.18 |
|  |  | Coûts directs |  |  | 5721.15 |
