# Profil pour joint

- Propriété du fichier: CYPE Ingenieros S.A.
- Format: FIEBDC-3/2016
- Logiciel: Générateur de prix de la construction. CYPE Ingenieros, S.A.
- Date: 27/01/2023
- Zone géographique: République du Congo
- Devise: XAF
- Coûts indirects: 3 %
- Frais généraux: 13 %
- Bénéfice: 6 %
- TVA: 18 %

## F Aménagements et finitions

### FS Revêtements de sols

#### FSB Bois

**FSB080** m Profil pour joint.
Profil de MDF recouvert, utilisé en joint de partition (pour des unions au même niveau).
Inclut: Implantation des pièces selon leur longueur. Découpe des pièces. Fixation des pièces.
Critère pour le métré: Longueur mesurée selon documentation graphique du Projet.
Critère pour le mémoire: On mesurera la longueur réellement exécutée selon les spécifications du Projet.

| Code | U | Désignation | Quantité | Prix | Montant |
|---|---|---|---|---|---|
| mt18mva110a | m | Profil pour joint de fractionnement, pour revêtements au même niveau, MDF recouvert. (matériau) | 1.05 | 4437.41 | 4659.281 |
| mo025 | h | Compagnon professionnel III/CP2 parqueteur. (main-d'œuvre) | 0.174 | 1980.21 | 344.557 |
| % | % | Frais de chantier des unités d'ouvrage | 3 % | 5003.838 | 150.115 |
|  |  | Coûts directs |  |  | 5153.953 |
