# Revêtement de sol vinylique homogène, conducteur d'électricité statique, en dalles

- Propriété du fichier: CYPE Ingenieros S.A.
- Format: FIEBDC-3/2016
- Logiciel: Générateur de prix de la construction. CYPE Ingenieros, S.A.
- Date: 10/04/2024
- Zone géographique: République du Congo
- Devise: XAF
- Coûts indirects: 3 %
- Frais généraux: 13 %
- Bénéfice: 6 %
- TVA: 18 %

## F Aménagements et finitions

### FS Revêtements de sols

#### FSV Revêtements vinyliques

**FSV040** m² Revêtement de sol vinylique homogène, conducteur d'électricité statique, en dalles.
Revêtement de sol vinylique homogène conducteur d'électricité statique, de 2,0 mm d'épaisseur, avec des propriétés conductrices et traitement superficiel de protection à base de polyuréthane, couleur à choisir, fourni en dalles de 61x61 cm; poids total: 3150 g/m²; classification pour l'usage, selon NF EN ISO 10874: classe 23 pour usage domestique; classe 34 pour usage commercial; classe 43 pour usage industriel; Euroclasse Bfl-s1 de réaction au feu, selon NF EN 13501-1. Mise en place: avec adhésif, sur une couche mince de nivellement.
Critère d'évaluation économique: Le prix ne comprend pas la couche mince de nivellement.
Inclut: Implantation et découpe du revêtement. Application de l'adhésif. Mise en place du revêtement. Soudure de l'assemblage et joints entre les rouleaux. Résolution des rencontres et des points singuliers. Suppression et nettoyage du matériau excédant. Nettoyage final du revêtement.
Critère pour le métré: Surface utile, mesurée selon documentation graphique du Projet, en déduisant les ouvertures de surface supérieure à 1 m².
Critère pour le mémoire: On mesurera la surface réellement exécutée selon les spécifications du Projet, en déduisant les ouvertures de surface supérieure à 1 m².

| Code | U | Désignation | Quantité | Prix | Montant |
|---|---|---|---|---|---|
| mt18adq020d | kg | Adhésif, à base de copolymères acryliques modifiés en dispersion aqueuse, sans dissolvants, couleur beige, à appliquer à l'intérieur, pour le collage de revêtements de sols en PVC, linoléum et moquette. (matériau) | 0.375 | 3499.39 | 1312.271 |
| mt18dsi036a | m² | Dalles homogènes en PVC, de 61x61 cm et 2 mm d'épaisseur, avec des particules dans sa composition qui permettent la conduction de l'électricité statique et traitement superficiel de protection à base de polyuréthane, couleur à choisir; poids total: 3150 g/m²; classification pour l'usage, selon NF EN ISO 10874: classe 23 pour usage domestique; classe 34 pour usage commercial; classe 43 pour usage industriel; Euroclasse Bfl-s1 de réaction au feu, selon NF EN 13501-1. (matériau) | 1.05 | 31050.2 | 32602.710 |
| mo026 | h | Compagnon professionnel III/CP2 poseur de revêtements flexibles. (main-d'œuvre) | 0.209 | 2380.68 | 497.562 |
| mo064 | h | Ouvrier professionnel II/OP poseur de revêtements flexibles. (main-d'œuvre) | 0.116 | 1526.36 | 177.058 |
| % | % | Frais de chantier des unités d'ouvrage | 2 % | 34589.601 | 691.792 |
|  |  | Coûts directs |  |  | 35281.393 |

Déchets:
- pose: mt18dsi036a; facteur de déchet 0.0305517

## Ressources

**mt18dsi036a** m² Dalles homogènes en PVC
Données techniques: Coût énergétique 143.476 MJ; Émission de CO2 15.569 kg; Code CED 17 02 03; Masse de l'élément 3.15 kg; Volume 0.00525 m3
Déchets:
- emballage: re170203 Plastique. (composant de déchet); quantité 0.041 kg; Code CED 17 02 03; Masse de l'élément 1 kg; Volume 0.001667 m3
