# Urinoir en porcelaine sanitaire

- Propriété du fichier: CYPE INGENIEROS, S.A.
- Format: FIEBDC-3/2002
- Zone géographique: République du Congo
- Devise: XAF
- Coûts indirects: 3.00 %
- Frais généraux: 13.00 %
- Bénéfice: 6.00 %
- TVA: 18.00 %

**TBW150** U Urinoir en porcelaine sanitaire, avec alimentation encastrée, modèle Urinett "ROCA", couleur Blanco, de 285x325x525 mm, équipé avec robinet droit pour urinoir, avec temps de flux ajustable, finition chromé, modèle Instant. Comprend le silicone pour le scellage des joints.
Urinoir en porcelaine sanitaire, avec alimentation encastrée, modèle Urinett "ROCA", couleur Blanco, de 285x325x525 mm, équipé avec robinet droit pour urinoir, avec temps de flux ajustable, finition chromé, modèle Instant. Comprend le silicone pour le scellage des joints.
Inclut: Implantation. Mise en place et fixation de l'appareil. Montage de la bonde. Connexion au réseau d'évacuation. Montage de la robinetterie. Connexion au réseau d'eau froide. Contrôle de son bon fonctionnement. Scellage des joints.
Critère de métré de projet: Nombre d'unités prévues, selon documentation graphique du Projet.
Critère de mesure de l'ouvrage: On mesurera le nombre d'unités réellement mises en place selon les spécifications du Projet.

| Code | U | Désignation | Quantité | Prix | Montant |
|---|---|---|---|---|---|
| mt30uar030a | U | Urinoir en porcelaine sanitaire, avec alimentation encastrée, modèle Urinett "ROCA", couleur Blanco, de 285x325x525 mm. (matériau) | 1.000 | 170564.23 | 170564.23 |
| mt31gmo058a | U | Robinet droit pour urinoir, avec temps de flux ajustable, finition chromé, modèle Instant "ROCA", avec rosace ronde et connexions de 1/2" de diamètre. (matériau) | 1.000 | 44396.87 | 44396.87 |
| mt30www005 | U | Cartouche de 300 ml de sillicone acide monocomposant, fongicide, pour le scellage des joints en milieux humides. (matériau) | 0.012 | 5016.60 | 60.20 |
| mo008 | h | Compagnon professionnel III/CP2 plombier. (main-d'œuvre) | 1.221 | 1466.63 | 1790.76 |
| % | % | Frais de chantier des unités d'ouvrage | 2 % | 216812.06 | 4336.24 |
|  |  | Coûts directs |  |  | 221148.30 |
