# Bouche de charge pour réservoir de combustible liquide

- Propriété du fichier: CYPE Ingenieros S.A.
- Format: FIEBDC-3/2016
- Logiciel: Générateur de prix de la construction. CYPE Ingenieros, S.A.
- Date: 05/04/2022
- Zone géographique: République du Congo
- Devise: XAF
- Coûts indirects: 3 %
- Frais généraux: 13 %
- Bénéfice: 6 %
- TVA: 18 %

## T Équipements techniques

### TC ECS et chauffage

#### TCQ Combustibles liquides

**TCQ130** U Bouche de charge pour réservoir de combustible liquide.
Bouche de charge pour réservoir de combustible liquide, en laiton, de 2", mise en place vie l'union vissée et hébergée dans l'armoire en polyester. Totalement montée, connectée et testée.
Inclut: Implantation. Mise en place de l'armoire. Montage, mise en place et fixation de la bouche de charge. Connexion.
Critère pour le métré: Nombre d'unités prévues, selon documentation graphique du Projet.
Critère pour le mémoire: On mesurera le nombre d'unités réellement exécutées selon les spécifications du Projet.

| Code | U | Désignation | Quantité | Prix | Montant |
|---|---|---|---|---|---|
| mt38dep003a | U | Bouche de charge, en laiton, de 2", à visser. (matériau) | 1 | 25224.8 | 25224.800 |
| mt43www070 | U | Armoire en polyester de 480x350x220 mm, avec porte, serrure triangle et languettes pour cadenas. (matériau) | 1 | 58115.4 | 58115.400 |
| mo004 | h | Compagnon professionnel III/CP2 chauffagiste. (main-d'œuvre) | 0.232 | 1813.59 | 420.753 |
| mo103 | h | Ouvrier professionnel II/OP chauffagiste. (main-d'œuvre) | 0.232 | 1128.54 | 261.821 |
| % | % | Frais de chantier des unités d'ouvrage | 2 % | 84022.774 | 1680.455 |
|  |  | Coûts directs |  |  | 85703.229 |

## Ressources

**mt43www070** U Armoire en polyester de 480x350x220 mm, avec porte, serrure triangle et languettes pour cadenas
Données techniques: Coût énergétique 0.019 MJ; Émission de CO2 0.030 kg
Déchets:
- emballage: re150101 Emballages en papier et en carton. (composant de déchet); quantité 0.035 kg; Code CED 15 01 01; Masse de l'élément 1 kg; Volume 0.001333 m3
