# Démontage de réseau d'installation audiovisuel fixée en surface

- Propriété du fichier: CYPE INGENIEROS, S.A.
- Format: FIEBDC-3/2002
- Zone géographique: République du Congo
- Coûts indirects: 3.00 %
- Frais généraux: 13.00 %
- Bénéfice: 6.00 %
- TVA: 18.00 %

**TLD200** U Démontage de réseau d'installation audiovisuel fixée en surface, dans maison isolée de 90 m² de surface construite; avec des moyens manuels et charge manuelle du matériau démonté dans le camion ou la benne.
Démontage d'un réseau d'installation audiovisuel fixée en surface, dans maison isolée de 90 m² de surface construite; avec des moyens manuels. Comprend suppression de câblage, mécanismes, boîtes et autres accessoires superficiels le nettoyage, l'entassement, le retrait et la charge manuelle de décombres dans le camion ou la benne.
Inclut: Démontage manuel des éléments. Retrait et entassement du matériau démonté. Nettoyage des restes d'ouvrage. Charge du matériau démonté et des restes d'ouvrage dans le camion ou la benne.
Critère de métré de projet: Nombre d'unités prévues, selon documentation graphique du Projet.
Critère de mesure de l'ouvrage: On mesurera le nombre d'unités réellement démontées selon les spécifications du Projet.

| Code | U | Désignation | Quantité | Prix | Montant |
|---|---|---|---|---|---|
| mo112 | h | Ouvrier d'exécution I/OE2 construction. (main-d'œuvre) | 0.857 | 1.02 | 0.87 |
| mo113 | h | Ouvrier d'exécution I/OE1 construction. (main-d'œuvre) | 1.734 | 1.00 | 1.73 |
| % | % | Coûts directs complémentaires | 2 % | 2.60 | 0.05 |
|  |  | Coûts directs |  |  | 2.65 |
