# Visière contre la pluie en acier galvanisé, pour conduit de 160 mm de diamètre, avec maille de protection contre l'entrée de feuilles et d'oiseaux

- Propriété du fichier: CYPE INGENIEROS, S.A.
- Format: FIEBDC-3/2002
- Zone géographique: République du Congo
- Devise: XAF
- Coûts indirects: 3.00 %
- Frais généraux: 13.00 %
- Bénéfice: 6.00 %
- TVA: 18.00 %

**TVA450** U Visière contre la pluie en acier galvanisé, pour conduit de 160 mm de diamètre, avec maille de protection contre l'entrée de feuilles et d'oiseaux.
Visière contre la pluie en acier galvanisé, pour conduit de 160 mm de diamètre, avec maille de protection contre l'entrée de feuilles et d'oiseaux.
Inclut: Mise en place et fixation de la visière.
Critère de métré de projet: Nombre d'unités prévues, selon documentation graphique du Projet.
Critère de mesure de l'ouvrage: On mesurera le nombre d'unités réellement exécutées selon les spécifications du Projet.

| Code | U | Désignation | Quantité | Prix | Montant |
|---|---|---|---|---|---|
| mt42svs500dd | U | Visière contre la pluie en acier galvanisé, pour conduit de 160 mm de diamètre, avec maille de protection contre l'entrée de feuilles et d'oiseaux. (matériau) | 1.000 | 28847.85 | 28847.85 |
| mo005 | h | Compagnon professionnel III/CP2 installateur de climatisation. (main-d'œuvre) | 0.122 | 1466.63 | 178.93 |
| mo104 | h | Ouvrier professionnel II/OP installateur de climatisation. (main-d'œuvre) | 0.122 | 906.57 | 110.60 |
| % | % | Frais de chantier des unités d'ouvrage | 2 % | 29137.38 | 582.75 |
|  |  | Coûts directs |  |  | 29720.13 |
