# Système provisoire de protection d'une rive de plancher, classe B, pour toitures inclinées métalliques

- Propriété du fichier: CYPE INGENIEROS, S.A.
- Format: FIEBDC-3/2002
- Zone géographique: République du Congo
- Devise: XAF
- Coûts indirects: 3.00 %
- Frais généraux: 13.00 %
- Bénéfice: 6.00 %
- TVA: 18.00 %

## S Sécurité et santé

### SC Équipements de protection collective

#### SCF Protection périmétrique des rives de plancher

**SCF080** m Système provisoire de protection d'une rive de plancher, classe B, pour toitures inclinées métalliques.
Système provisoire de protection d'une rive de plancher, classe B, pour toitures inclinées métalliques, de 1 m de hauteur, fournissant une résistance uniquement pour les charges statiques et les forces dynamiques faibles et pour des surfaces de travail ayant un angle d'inclinaison maximum de 30°, constitué: d'une lisse haute de tube en acier de 25 mm de diamètre et 2500 mm de longueur, amortissable en 150 utilisations; de 3 lisses intermédiaires de tube en acier de 25 mm de diamètre et 2500 mm de longueur, disposées de manière à ce qu'une sphère de 250 mm ne passe pas à travers les ouvertures, amortissables en 150 utilisations; d'une plinthe métallique de 3 m de longueur, dont le bord supérieur se trouve au moins à 15 cm au-dessus de la surface de travail, amortissable en 150 utilisations et potelets de type pince-dalles de sécurité fabriqués en acier de première qualité peint au four en époxy-polyester, de 35x35 mm et 1500 mm de longueur, espacés au plus de 2,5 m et fixés à la poutre métallique pour serrage, amortissables en 20 utilisations.
Critère pour le métré: Longueur mesurée selon Plan général de coordination en matière de sécurité et de protection de la santé.
Critère pour le mémoire: La longueur mesurée sera celle réellement montée selon spécifications d'Étude ou d'Étude Basique de Sécurité et Santé.

| Code | U | Désignation | Quantité | Prix | Montant |
|---|---|---|---|---|---|
| mt50spb030g | U | Potelet de type pince-dalles de sécurité fabriqué en acier de première qualité peint au four en époxy-polyester, de 35x35 mm et 1500 mm de longueur, avec serrage vers le haut. (matériau) | 0.029 | 21529.18 | 624.35 |
| mt50spb050a | U | Lisse pour potelet matrice, en tube d'acier peint au four en époxy-polyester, de 25 mm de diamètre et 2500 mm de longueur. (matériau) | 0.011 | 6163.14 | 67.79 |
| mt50spb070 | U | Plinthe métallique de 3 m de longueur et 150 mm de hauteur, peint au four en époxy-polyester. (matériau) | 0.002 | 21500.23 | 43.00 |
| mo119 | h | Compagnon professionnel III/CP2 Sécurité et Santé. (main-d'œuvre) | 0.198 | 2380.68 | 471.37 |
| mo120 | h | Ouvrier Sécurité et Santé. (main-d'œuvre) | 0.198 | 1468.69 | 290.80 |
| % | % | Frais de chantier des unités d'ouvrage | 2 % | 1497.31 | 29.95 |
|  |  | Coûts directs |  |  | 1527.26 |
