# Protection d'une baie de fenêtre dans un mur extérieur

- Propriété du fichier: CYPE INGENIEROS, S.A.
- Format: FIEBDC-3/2002
- Zone géographique: République du Congo
- Devise: XAF
- Coûts indirects: 3.00 %
- Frais généraux: 13.00 %
- Bénéfice: 6.00 %
- TVA: 18.00 %

## S Sécurité et santé

### SC Équipements de protection collective

#### SCK Protection des ouvertures verticales

**SCK030** U Protection d'une baie de fenêtre dans un mur extérieur.
Protection d'une baie de fenêtre entre 95 et 165 cm de largeur dans un mur extérieur, avec deux tubes métalliques extensibles, comprenant pour leur fixation une vis cylindrique avec hexagone intérieur pour clé Allen, amortissables en 20 utilisations, placés une fois la couche extérieur du mur construite et ancrés aux orifices préalablement réalisés dans les côtés de la baie de fenêtre.
Critère pour le métré: Nombre d'unités prévues, selon Plan général de coordination en matière de sécurité et de protection de la santé.
Critère pour le mémoire: On mesurera le nombre d'unités réellement mises en place selon spécifications d'Étude ou d'Étude Basique de Sécurité et Santé.

| Code | U | Désignation | Quantité | Prix | Montant |
|---|---|---|---|---|---|
| mt50spb015b | U | Tube métallique extensible de 95/165 cm de longueur, avec vis cylindrique avec hexagone intérieur pour clé Allen, pour fixation des tubes. (matériau) | 0.100 | 100874.82 | 10087.48 |
| mo120 | h | Ouvrier Sécurité et Santé. (main-d'œuvre) | 0.128 | 1468.69 | 187.99 |
| % | % | Frais de chantier des unités d'ouvrage | 2 % | 10275.47 | 205.51 |
|  |  | Coûts directs |  |  | 10480.98 |
