# Peinture au chloro-caoutchouc sur les parements horizontal et vertical dans des piscines

- Propriété du fichier: CYPE INGENIEROS, S.A.
- Format: FIEBDC-3/2002
- Zone géographique: République du Congo
- Devise: XAF
- Coûts indirects: 3.00 %
- Frais généraux: 13.00 %
- Bénéfice: 6.00 %
- TVA: 18.00 %

## A VRD et aménagements extérieurs

### AB Bassins et équipements de piscine

#### ABV Revêtements

**ABV050** m² Peinture au chloro-caoutchouc sur les parements horizontal et vertical dans des piscines.
Application manuelle de deux couches de peinture au chloro-caoutchouc, couleur bleue, finition satiné, texture lisse, la première couche diluée avec 20 à 30% de diluant formulé à base d'hydrocarbures aromatiques et la suivante diluée avec 5% du même produit, (rendement: 0,13 l/m² chaque couche); sur les parements horizontal et vertical de mortier ou de béton dans des piscines.
Critère d'évaluation économique: Le prix comprend la protection des éléments du contour qui pourraient être affectés pendant les travaux.
Inclut: Préparation et nettoyage préalable du support. Préparation du mélange. Application d'une couche de fond et une couche de finition.
Critère pour le métré: Surface mesurée selon documentation graphique du Projet.
Critère pour le mémoire: On mesurera la surface réellement exécutée selon les spécifications du Projet.

| Code | U | Désignation | Quantité | Prix | Montant |
|---|---|---|---|---|---|
| mt27pdj040a | l | Peinture à base de résines de chloro-caoutchouc, couleur couleur bleue, finition satiné, texture lisse et résistante aux alcalis; à appliquer à la brosse, au rouleau ou au pistolet. (matériau) | 0.260 | 13682.44 | 3557.43 |
| mt27wad100 | l | Dissolvant formulé à base d'hydrocarbures aromatiques à point d'ébullition élevé. (matériau) | 0.059 | 4830.10 | 284.98 |
| mo038 | h | Compagnon professionnel III/CP2 peintre. (main-d'œuvre) | 0.346 | 2380.68 | 823.72 |
| mo076 | h | Ouvrier professionnel II/OP peintre. (main-d'œuvre) | 0.346 | 1526.36 | 528.12 |
| % | % | Frais de chantier des unités d'ouvrage | 2 % | 5194.25 | 103.89 |
|  |  | Coûts directs |  |  | 5298.14 |
