# Nettoyeur de fonds en acier inoxydable pour piscine

- Propriété du fichier: CYPE INGENIEROS, S.A.
- Format: FIEBDC-3/2002
- Zone géographique: République du Congo
- Coûts indirects: 3.00 %
- Frais généraux: 13.00 %
- Bénéfice: 6.00 %
- TVA: 18.00 %

## A VRD et aménagements extérieurs

### AP Piscines

#### APA Accessoires

**APA050** U Nettoyeur de fonds en acier inoxydable pour piscine.
Fourniture et mise en place d'un nettoyeur de fonds manuel de piscine, composé d'un chariot à ventouse avec brosse et roues, d'un manche télescopique en aluminium anodisé et d'un tuyau autoflottant. Totalement monté et testé.
Inclut: Montage.
Critère de métré de projet: Nombre d'unités prévues, selon documentation graphique du Projet.
Critère de mesure de l'ouvrage: On mesurera le nombre d'unités réellement exécutées selon les spécifications du Projet.

| Code | U | Désignation | Quantité | Prix | Montant |
|---|---|---|---|---|---|
| mt47pep050 | U | Lave-fonds manuel de piscine, composé d'un chariot aspirant avec brosse et roues, manche télescopique en aluminium anodisé et tuyau autoflottant. (matériau) | 1.000 | 154.03 | 154.03 |
| mo087 | h | Ouvrier professionnel II/OP VRD espaces publics. (main-d'œuvre) | 0.133 | 1.11 | 0.15 |
| % | % | Coûts directs complémentaires | 2 % | 154.18 | 3.08 |
|  |  | Coûts directs |  |  | 157.26 |
