# Compactage mécanique d'un fond d'excavation, avec rouleau vibrant à guidage manuel, jusqu'à atteindre une densité sèche au moins égale à 95% de la maximale obtenue par essai Proctor Modifié

- Propriété du fichier: CYPE INGENIEROS, S.A.
- Format: FIEBDC-3/2002
- Zone géographique: République du Congo
- Devise: XAF
- Coûts indirects: 3.00 %
- Frais généraux: 13.00 %
- Bénéfice: 6.00 %
- TVA: 18.00 %

## A VRD et aménagements extérieurs

### AT Terrassement

#### ATR Remblais et compactages

**ATR080** m² Compactage mécanique d'un fond d'excavation, avec rouleau vibrant à guidage manuel, jusqu'à atteindre une densité sèche au moins égale à 95% de la maximale obtenue par essai Proctor Modifié.
Compactage mécanique d'un fond d'excavation, avec rouleau vibrant à guidage manuel, jusqu'à atteindre une densité sèche au moins égale à 95% de la maximale obtenue par essai Proctor Modifié.
Inclut: Emplacement des points topographiques. Descente de la machine au fond de l'excavation. Humectage des terres. Compactage. Enlèvement de la machine du fond de l'excavation.
Critère de métré de projet: Surface mesurée selon documentation graphique du Projet.
Critère de mesure de l'ouvrage: On mesurera, en profil compacté, la surface réellement exécutée selon les spécifications du Projet, sans inclure les augmentations par excès d'excavation non autorisés.
Critère d'évaluation économique: Le prix ne comprend pas la réalisation de l'essai Proctor Modifié.

| Code | U | Désignation | Quantité | Prix | Montant |
|---|---|---|---|---|---|
| mq02roa010a | h | Rouleau vibrant à guidage manuel, de 700 kg, largeur de travail 70 cm. (matériel) | 0.122 | 3740.29 | 456.32 |
| mq02cia020j | h | Camion citerne de 8 m³ de capacité. (matériel) | 0.006 | 17720.15 | 106.32 |
| mo113 | h | Ouvrier d'exécution I/OE1 construction. (main-d'œuvre) | 0.146 | 871.30 | 127.21 |
| % | % | Frais de chantier des unités d'ouvrage | 2 % | 689.85 | 13.80 |
|  |  | Coûts directs |  |  | 703.65 |
