# Ensemble de jeux pour enfants

- Propriété du fichier: CYPE INGENIEROS, S.A.
- Format: FIEBDC-3/2002
- Zone géographique: République du Congo
- Coûts indirects: 3.00 %
- Frais généraux: 13.00 %
- Bénéfice: 6.00 %
- TVA: 18.00 %

## A VRD et aménagements extérieurs

### AV Espaces verts et mobilier urbain

#### AVJ Aires de jeux

**AVJ010** U Ensemble de jeux pour enfants, solution classique "KOMPAN", pour 81 m² d'aire d'occupation, composé de balançoire, modèle Basic900P; maison avec tables et bancs, modèle Casita Roja M7000P; équipement oscillant, modèle Spinner ELE400024; jeu de ressort, modèle Gallo Bromista M101P; toboggan, modèle Cueva de Aladino M326P.
Fourniture et installation d'un ensemble de jeux pour enfants, solution classique "KOMPAN", pour 81 m² d'aire d'occupation, composé de balançoire, série Moments, modèle Basic900P, pour enfant de 2 à 6 ans, avec zone d sécurité de 31,5 m² et 1,2 m de hauteur libre de chute, à encastrer dans le terrain; maison avec tables et bancs, série Moments, modèle Casita Roja M7000P, pour enfant de 2 à 6 ans, avec zone d sécurité de 17,4 m² et 0,6 m de hauteur libre de chute, à encastrer dans le terrain; équipement oscillant, série Moments, modèle Spinner ELE400024, pour enfant de 4 à 15 ans, avec zone d sécurité de 9,8 m² et 0,6 m de hauteur libre de chute, à fixer mécaniquement sur le dallage en béton (non compris dans ce prix); jeu de ressort, série Moments, modèle Gallo Bromista M101P, pour enfant de 2 à 6 ans, avec zone d sécurité de 7,4 m² et 0,47 m de hauteur libre de chute, à encastrer dans le terrain; toboggan, série Moments, modèle Cueva de Aladino M326P, pour enfant de 2 à 6 ans, avec zone d sécurité de 14,9 m² et 1 m de hauteur libre de chute, à encastrer dans le terrain. Comprend des éléments de fixation. Totalement monté.
Inclut: Implantation. Nettoyage et préparation de la surface support. Montage, mise en place et aplomb de l'ensemble des jeux pour enfants.
Critère de métré de projet: Nombre d'unités prévues, selon documentation graphique du Projet.
Critère de mesure de l'ouvrage: On mesurera le nombre d'unités réellement exécutées selon les spécifications du Projet.

| Code | U | Désignation | Quantité | Prix | Montant |
|---|---|---|---|---|---|
| mt52jik010a | U | Balançoire, série Moments, modèle Basic900P "KOMPAN", pour enfant de 2 à 6 ans, avec zone d sécurité de 31,5 m² et 1,2 m de hauteur libre de chute, à encastrer dans le terrain, y compris éléments de fixation. (matériau) | 1.000 | 1843.12 | 1843.12 |
| mt52jik020a | U | Maison avec tables et bancs, série Moments, modèle Casita Roja M7000P "KOMPAN", pour enfant de 2 à 6 ans, avec zone d sécurité de 17,4 m² et 0,6 m de hauteur libre de chute, à encastrer dans le terrain, y compris éléments de fixation. (matériau) | 1.000 | 4739.46 | 4739.46 |
| mt52jik030b | U | Équipement oscillant, série Moments, modèle Spinner ELE400024 "KOMPAN", pour enfant de 4 à 15 ans, avec zone d sécurité de 9,8 m² et 0,6 m de hauteur libre de chute, à fixer mécaniquement sur le dallage en béton (non compris dans ce prix), y compris éléments de fixation. (matériau) | 1.000 | 1270.44 | 1270.44 |
| mt52jik040a | U | Jeu de ressort, série Moments, modèle Gallo Bromista M101P "KOMPAN", pour enfant de 2 à 6 ans, avec zone d sécurité de 7,4 m² et 0,47 m de hauteur libre de chute, à encastrer dans le terrain, y compris éléments de fixation. (matériau) | 1.000 | 888.65 | 888.65 |
| mt52jik050a | U | Toboggan, série Moments, modèle Cueva de Aladino M326P "KOMPAN", pour enfant de 2 à 6 ans, avec zone d sécurité de 14,9 m² et 1 m de hauteur libre de chute, à encastrer dans le terrain, y compris éléments de fixation. (matériau) | 1.000 | 3942.97 | 3942.97 |
| mq04cag010a | h | Camion grue de jusqu'à 6 t. (matériel) | 1.148 | 33.53 | 38.49 |
| op00tal010 |  | Perceuse. | 1.000 | 0.00 | 0.00 |
| op00ato010 |  | Tournevis. | 1.000 | 0.00 | 0.00 |
| mo041 | h | Compagnon professionnel III/CP2 VRD espaces publics. (main-d'œuvre) | 18.450 | 1.76 | 32.47 |
| mo087 | h | Ouvrier professionnel II/OP VRD espaces publics. (main-d'œuvre) | 10.853 | 1.11 | 12.05 |
| % | % | Coûts directs complémentaires | 2 % | 12767.65 | 255.35 |
|  |  | Coûts directs |  |  | 13023.00 |
