# Démolition d'un appui de fenêtre préfabriqué en béton situé entre les jambages de la baie couvrant les rebords avec des moyens manuels sans détériorer les éléments constructifs contigus

- Propriété du fichier: CYPE INGENIEROS, S.A.
- Format: FIEBDC-3/2002
- Zone géographique: République du Congo
- Devise: XAF
- Coûts indirects: 3.00 %
- Frais généraux: 13.00 %
- Bénéfice: 6.00 %
- TVA: 18.00 %

## E Enveloppe et finition extérieure

### EC Éléments complémentaires de façade

#### ECD Démolition

**ECD120** m Démolition d'un appui de fenêtre préfabriqué en béton situé entre les jambages de la baie couvrant les rebords avec des moyens manuels sans détériorer les éléments constructifs contigus, et chargement manuel dans le camion ou la benne.
Démolition d'un appui de fenêtre préfabriqué en béton situé entre les jambages de la baie couvrant les rebords avec des moyens manuels sans détériorer les éléments constructifs contigus, et chargement manuel dans le camion ou la benne.
Inclut: Démolition de l'élément. Fragmentation des décombres en pièces maniables. Retrait et stockage des décombres. Nettoyage des restes d'ouvrage. Chargement manuel des décombres dans le camion ou la benne.
Critère de métré de projet: Longueur mesurée selon documentation graphique du Projet.
Critère de mesure de l'ouvrage: On mesurera la longueur réellement démolie selon les spécifications du Projet.

| Code | U | Désignation | Quantité | Prix | Montant |
|---|---|---|---|---|---|
| mq06hor010 | h | Bétonnière. (matériel) | 0.017 | 742.75 | 12.63 |
| mo020 | h | Compagnon professionnel III/CP2 construction. (main-d'œuvre) | 0.185 | 1424.42 | 263.52 |
| mo113 | h | Ouvrier d'exécution I/OE1 construction. (main-d'œuvre) | 0.185 | 871.30 | 161.19 |
| % | % | Frais de chantier des unités d'ouvrage | 2 % | 437.34 | 8.75 |
|  |  | Coûts directs |  |  | 446.09 |
