# Système de platine de piques pour la protection de la façade contre les oiseaux

- Propriété du fichier: CYPE INGENIEROS, S.A.
- Format: FIEBDC-3/2002
- Zone géographique: République du Congo
- Devise: XAF
- Coûts indirects: 3.00 %
- Frais généraux: 13.00 %
- Bénéfice: 6.00 %
- TVA: 18.00 %

## E Enveloppe et finition extérieure

### EC Éléments complémentaires de façade

#### ECO Protection contre les oiseaux

**ECO020** m Système de platine de piques pour la protection de la façade contre les oiseaux.
Fourniture et installation sur gouttière, avec adhésif, de système de platine de piques, pour la protection contre les oiseaux sur une bande allant jusqu'à 115 mm de largeur sur l'élément de façade, constitué d'un film de polycarbonate stable face aux rayons UV, de 330 mm de largeur et 1 mm d'épaisseur, comportant, en guise de piques, des tiges émoussées en forme de 'U' insérées tous les 50 mm, en acier inoxydable, de 1,4 mm de diamètre et 115 mm de hauteur. Comprend mastic adhésif de silicone, les accessoires et les matériels et les produits complémentaires. Totalement monté et testé, sans inclure la répercussion de l'échafaudage ni affecter la stabilité de l'élément.
Inclut: Nettoyage et préparation du support. Implantation. Mise en place de l'adhésif sur le support. Installation de la platine de piques.
Critère pour le métré: Longueur mesurée selon documentation graphique du Projet.
Critère pour le mémoire: On mesurera la longueur réellement exécutée selon les spécifications du Projet.

| Code | U | Désignation | Quantité | Prix | Montant |
|---|---|---|---|---|---|
| mt41ave020a | m | Platine de piques, pour la protection contre les oiseaux sur une bande allant jusqu'à 115 mm de largeur sur l'élément de façade, constitué d'un film de polycarbonate stable face aux rayons UV, de 330 mm de largeur et 1 mm d'épaisseur, comportant, en guise de piques, des tiges émoussées en forme de 'U' insérées tous les 50 mm, en acier inoxydable, de 1,4 mm de diamètre et 115 mm de hauteur, pour faire fuir les oiseaux sans leur faire de mal. (matériau) | 1.000 | 4139.91 | 4139.91 |
| mt41ave022 | U | Mastic de silicone, comme adhésif pour la fixation de système de protection de la façade contre les oiseaux. (matériau) | 0.022 | 19153.29 | 421.37 |
| mo020 | h | Compagnon professionnel III/CP2 construction. (main-d'œuvre) | 0.409 | 2380.68 | 973.70 |
| % | % | Frais de chantier des unités d'ouvrage | 2 % | 5534.98 | 110.70 |
|  |  | Coûts directs |  |  | 5645.68 |
