# Imperméabilisation

- Propriété du fichier: CYPE INGENIEROS, S.A.
- Format: FIEBDC-3/2002
- Zone géographique: République du Congo
- Devise: XAF
- Coûts indirects: 3.00 %
- Frais généraux: 13.00 %
- Bénéfice: 6.00 %
- TVA: 18.00 %

## E Enveloppe et finition extérieure

### EE Étanchéité

#### EEB Imperméabilisation de sols

**EEB040** m² Imperméabilisation, drainage, aération et désolidarisation sous sol en terre cuite ou en pierre naturelle (non compris dans ce prix), composée d'une couche d'imperméabilisation de membrane d'étanchéité souple type EVAC, composée d'une double feuille de polyoléfine thermoplastique avec acétate de vinyle éthylène, avec les deux faces revêtues de fibres de polyester non tissées, de 0,52 mm d'épaisseur et 335 g/m², adhérée au support avec du mortier-colle amélioré, C2 E et une couche de drainage, aération et désolidarisation de nappe drainante à excroissances en polyéthylène, avec des excroissances de 4 mm de hauteur, fixée sur la couche d'imperméabilisation avec du mortier-colle de prise normale, C1 gris.
Imperméabilisation, drainage, aération et désolidarisation sous sol en terre cuite ou en pierre naturelle (non compris dans ce prix), composée d'une couche d'imperméabilisation de membrane d'étanchéité souple type EVAC, composée d'une double feuille de polyoléfine thermoplastique avec acétate de vinyle éthylène, avec les deux faces revêtues de fibres de polyester non tissées, de 0,52 mm d'épaisseur et 335 g/m², adhérée au support avec du mortier-colle amélioré, C2 E et une couche de drainage, aération et désolidarisation de nappe drainante à excroissances en polyéthylène, avec des excroissances de 4 mm de hauteur, revêtue de géotextile non tissé en polypropylène sur une de ses faces, fixée sur la couche d'imperméabilisation avec du mortier-colle de prise normale, C1 gris, étendu avec une truelle dentée. Comprend la préparation de la surface support, bande de terminaison, les découpes, et remplissage des joints avec bande autoadhésive. Prête pour la mise en place postérieure du revêtement.
Inclut: Nettoyage et préparation de la surface sur laquelle doit être appliquée la membrane d'étanchéité et la nappe drainante. Découpe et préparation de la membrane d'étanchéité. Extension du mortier-colle sur la surface support. Mise en place de la membrane d'étanchéité. Résolution des unions, des joints et des points singuliers. Extension du mortier-colle sur la couche d'imperméabilisation. Découpe et préparation de la nappe drainante. Mise en place de la nappe drainante. Scellage des joints.
Critère de métré de projet: Surface mesurée selon documentation graphique du Projet.
Critère de mesure de l'ouvrage: On mesurera la surface réellement exécutée selon les spécifications du Projet.

| Code | U | Désignation | Quantité | Prix | Montant |
|---|---|---|---|---|---|
| mt09mcr021g | kg | Mortier-colle de prise normale, C1 selon NF EN 12004, couleur gris. (matériau) | 4.000 | 231.19 | 924.76 |
| mt15rev010e | m² | Membrane d'étanchéité souple type EVAC, composée d'une double feuille de polyoléfine thermoplastique avec acétate de vinyle éthylène, avec les deux faces revêtues de fibres de polyester non tissées, de 0,52 mm d'épaisseur et 335 g/m², selon NF EN 13956. (matériau) | 1.050 | 9163.15 | 9621.31 |
| mt15rev041b | m | Bande de renfort pour membrane d'étanchéité souple type EVAC, de 50 cm de largeur, composée d'une double feuille de polyoléfine thermoplastique avec acétate de vinyle éthylène, avec les deux faces revêtues de fibres de polyester non tissées, de 0,8 mm d'épaisseur et 600 g/m². (matériau) | 1.050 | 6401.32 | 6721.39 |
| mt15res310a | m² | Nappe drainante à excroissances en polyéthylène, avec des excroissances de 4 mm de hauteur, revêtue de géotextile non tissé en polypropylène sur une de ses faces, fournie en rouleaux de 25 m de longueur. (matériau) | 1.050 | 14260.06 | 14973.06 |
| mt15res315a | m | Ruban autoadhésif, de 90 mm de largeur, fournie en rouleaux de 30 m de longueur. (matériau) | 0.600 | 4476.90 | 2686.14 |
| mo029 | h | Compagnon professionnel III/CP2 poseur de lames imperméabilisantes. (main-d'œuvre) | 0.237 | 1346.14 | 319.04 |
| mo067 | h | Ouvrier professionnel II/OP poseur de lames imperméabilisantes. (main-d'œuvre) | 0.237 | 851.14 | 201.72 |
| % | % | Coûts directs complémentaires | 2 % | 35447.42 | 708.95 |
|  |  | Coûts directs |  |  | 36156.37 |
