# Barrière de façade en forme droite

- Propriété du fichier: CYPE INGENIEROS, S.A.
- Format: FIEBDC-3/2002
- Zone géographique: République du Congo
- Coûts indirects: 3.00 %
- Frais généraux: 13.00 %
- Bénéfice: 6.00 %
- TVA: 18.00 %

## E Enveloppe et finition extérieure

### EG Garde-corps et murets

#### EGG Garde-corps

**EGG040** m Barrière de façade en forme droite, de 100 cm de hauteur, en acier inoxydable finition brillante, constitué: de montants de profil circulaire de 42 mm avec une séparation de 120 cm entre eux; d'un trumeau 3 de barreaux massifs horizontaux en acier inoxydable de 16 mm de diamètre et d'une main courante de profil circulaire de 42 mm, fixée par vissage dans ouvrage en maçonnerie.
Fourniture et mise en place d'une rampe de façade en forme droite, de 100 cm de hauteur, en acier inoxydable finition brillante, constitué: de montants de profil circulaire de 42 mm avec une séparation de 120 cm entre eux; d'un trumeau 3 de barreaux massifs horizontaux en acier inoxydable de 16 mm de diamètre et d'une main courante de profil circulaire de 42 mm. Comprend pattes d'accroche et fixation par vissage dans ouvrage en maçonnerie avec chevilles et vis en acier (comprise dans ce prix).
Inclut: Présentation du tronçon de barrière. Aplomb et nivellement. Résolution des unions du garde-corps avec le parement. Résolution des unions entre les tronçons de la barrière. Montage des éléments complémentaires.
Critère de métré de projet: Longueur mesurée aux axes, selon documentation graphique du Projet.
Critère de mesure de l'ouvrage: On mesurera, dans la direction de la main courante, aux axes, la longueur réellement exécutée selon les spécifications du Projet.

| Code | U | Désignation | Quantité | Prix | Montant |
|---|---|---|---|---|---|
| mt26dbe330a | m | Barrière en acier inoxydable AISI 304 finition brillante de 100 cm de hauteur, composée de main courante de 42 mm de diamètre fixée à montants verticaux de 42 mm de diamètre disposés tous les 120 cm et trumeau de 3 barreaux massifs horizontaux de 16 mm de diamètre soudés aux montants. (matériau) | 1.000 | 217.23 | 217.23 |
| mt26aaa031 | U | Répercussion, par m de barrière, d'éléments de fixation sur un ouvrage en maçonnerie: chevilles en nylon et vis en acier. (matériau) | 1.000 | 2.69 | 2.69 |
| mq08sol020 | h | Équipement et éléments auxiliaires pour soudure électrique. (matériel) | 0.115 | 2.10 | 0.24 |
| op00ato010 |  | Tournevis. | 1.000 | 0.00 | 0.00 |
| op00tal010 |  | Perceuse. | 1.000 | 0.00 | 0.00 |
| op00amo010 |  | Rectifieuse ou scie radiale. | 1.000 | 0.00 | 0.00 |
| mo018 | h | Compagnon professionnel III/CP2 menuisier PVC et métal. (main-d'œuvre) | 1.532 | 1.79 | 2.74 |
| mo059 | h | Ouvrier professionnel II/OP menuisier PVC et métal. (main-d'œuvre) | 1.532 | 1.11 | 1.70 |
| % | % | Coûts directs complémentaires | 2 % | 224.60 | 4.49 |
|  |  | Coûts directs |  |  | 229.09 |
