# Système ETICS d'isolation thermique par l'extérieur des façades. Revêtement avec pièces en grès porcelainé. Pose en couche mince

- Propriété du fichier: CYPE INGENIEROS, S.A.
- Format: FIEBDC-3/2002
- Zone géographique: République du Congo
- Devise: XAF
- Coûts indirects: 3.00 %
- Frais généraux: 13.00 %
- Bénéfice: 6.00 %
- TVA: 18.00 %

## E Enveloppe et finition extérieure

### EI Isolations extérieures

#### EIE Systèmes ETICS

**EIE020** m² Système ETICS d'isolation thermique par l'extérieur des façades. Revêtement avec pièces en grès porcelainé. Pose en couche mince.
Isolation thermique par l'extérieur des façades, avec système ETICS, composé de: panneau rigide de polystyrène expansé, selon NF EN 13163, à surface lisse et usinage latéral droit, de couleur blanche, de 60 mm d'épaisseur, fixé au support avec du mortier, application manuelle et fixations mécaniques avec cheville à expansion en polyéthylène avec clou en acier; deux couches de régularisation, chacune d'elles composée par mortier, application manuelle, armé avec maille en fibre de verre, anti-alcalin, de 5x4 mm de vide de maille, de 0,6 mm d'épaisseur et de 160 g/m² de masse surfacique, en intercalant entre les deux une couche du même mortier pour améliorer l'adhérence, appliquée avec une truelle dentée; fixation mécanique de la maille en fibre de verre au support avec cheville à expansion en polyéthylène avec clou en acier. Revêtement avec des pièces en grès porcelainé émaillé, finition polie, de 200x200x10 mm, gamme moyenne, capacité d'absorption en eau E<0,5%, groupe BIa, selon NF EN 14411, finition polie, de 200x200x10 mm, gamme moyenne, capacité d'absorption en eau E<0,5%, groupe BIa, selon NF EN 14411. POSE: en couche mince et via double encollage avec du mortier-colle amélioré, C2 TE S2, selon NF EN 12004, hautement déformable, avec résistance au glissement et temps ouvert allongé. JOINTOIEMENT: avec du mortier de joints cémenteux amélioré, avec absorption d'eau réduite et résistance élevée à l'abrasion type CG 2 W A, couleur blanche, dans des joints de 3 mm d'épaisseur. Comprend les croisillons en PVC, les profilés de départ en aluminium, les profilés de fermeture supérieure en aluminium, les profilés de coin en PVC avec une maille, le mastic-colle monocomposant et le cordon en mousse de polyéthylène expansé à cellule fermée pour le scellement des joints, les chutes et les casses.
Critère d'évaluation économique: Le prix comprend l'exécution des arrêts aux rencontres avec les parements, les revêtements et les autres éléments placés sur sa surface.
Inclut: Préparation de la surface support. Mise en place de la maille de départ. Mise en place du profilé de départ. Découpe et préparation de l'isolant. Mise en place de l'isolant sur le parement. Ponçage de toute la surface. Mise en place du reste des profilés. Résolution des points singuliers. Application du mortier de base et mise en place de la maille de fibre de verre dans la couche de régularisation. Implantation des niveaux, de la disposition des pièces et des joints. Découpe et rainurage des pièces. Préparation et application du matériau de mise en place. Réalisation de joints de mouvement. Mise en place des pièces. Jointoiement. Scellement des joints. Suppression et nettoyage du matériau excédant. Nettoyage final de la façade.
Critère pour le métré: Surface mesurée selon documentation graphique du Projet, en déduisant les ouvertures de surface supérieure à 1 m², en ajoutant en échange la surface de la partie intérieure de l'ouverture, correspondant au développement des jambages et des linteaux.
Critère pour le mémoire: On mesurera la surface réellement exécutée selon les spécifications du Projet, en déduisant les ouvertures de surface supérieure à 1 m², en ajoutant en échange la surface de la partie intérieure du vide, correspondant au développement des jambages et des linteaux.

| Code | U | Désignation | Quantité | Prix | Montant |
|---|---|---|---|---|---|
| mt28mop080f | m | Profilé de départ en aluminium, de 60 mm de largeur, avec larmier, pour nivellement et support des panneaux isolants des systèmes d'isolation thermique par l'extérieur sur la partie basse du mur. (matériau) | 0.170 | 4174.06 | 709.59 |
| mt28mop085f | m | Profilé de fermeture supérieure, en aluminium, de 60 mm de largeur, pour couronnement des panneaux isolants des systèmes d'isolation thermique par l'extérieur. (matériau) | 0.170 | 15985.07 | 2717.46 |
| mt28mop030ca | kg | Mortier type GP W2, selon NF EN 998-1, imperméable à l'eau de pluie, perméable à la vapeur d'eau et non propagateur de la flamme, à appliquer à la truelle, pour coller les panneaux isolants et comme couche de base, préalablement mélangé avec de l'eau. (matériau) | 13.500 | 639.51 | 8633.39 |
| mt16pep010ad | m² | Panneau rigide de polystyrène expansé, selon NF EN 13163, à surface lisse et usinage latéral droit, de couleur blanche, de 60 mm d'épaisseur, avec résistance au vieillissement et perméable à la vapeur d'eau, résistance thermique 1,58 m²K/W, conductivité thermique 0,038 W/(mK), Euroclasse E de réaction au feu selon NF EN 13501-1. (matériau) | 1.050 | 7894.35 | 8289.07 |
| mt16pep110m | U | Cheville à expansion en polyéthylène, de 115 mm de longueur, avec clou en acier, pour fixation de plaques isolantes. (matériau) | 10.000 | 360.09 | 3600.90 |
| mt28mop050a | m² | Maille en fibre de verre, anti-alcalin, de 5x4 mm de vide de maille, de 0,6 mm d'épaisseur, de 160 g/m² de masse surfacique et de 1,1x50 m, pour armer les mortiers. (matériau) | 2.200 | 1395.61 | 3070.34 |
| mt28mop070b | m | Profil de coin en PVC avec une maille, pour le renfort des bords. (matériau) | 0.300 | 1187.47 | 356.24 |
| mt09mcp007b | kg | Mortier-colle amélioré, C2 TE S2, selon NF EN 12004, hautement déformable, avec résistance au glissement et temps ouvert allongé, couleur blanche, à deux composants, à base de liants minéraux, granulats sélectionnés et résines en dispersion, pour la pose en couche mince de pièces céramiques, en revêtements extérieurs, spécialement dans façades. (matériau) | 6.500 | 1635.83 | 10632.90 |
| mt19abp100ecba | m² | Pièces en grès porcelainé émaillé, finition polie, de 200x200x10 mm, gamme moyenne, capacité d'absorption en eau E<0,5%, groupe BIa, selon NF EN 14411. (matériau) | 1.050 | 28272.76 | 29686.40 |
| mt09mcp020bB | kg | Mortier de joints cémenteux amélioré, avec absorption d'eau réduite et résistance élevée à l'abrasion, type CG2 W A, selon NF EN 13888, couleur blanche, pour joints de 2 à 15 mm, à base de ciment à haute résistance, granulats sélectionnés, additifs spéciaux et pigments, avec effet antimoisissure et effet préventif des efflorescences, hydrofugeant, spécial pour le jointoiement de tout type de pièces céramiques et pierres naturelles dans les zones de prolifération de micro-organismes. (matériau) | 0.500 | 1052.72 | 526.36 |
| mt18acc100a | U | Kit de croisillons en PVC pour garantir une épaisseur des joints entre les pièces entre 1 et 20 mm, pour carrelage mural et au sol. (matériau) | 0.350 | 2051.72 | 718.10 |
| mt15bas010a | m | Cordon en polyéthylène expansé à cellules fermées, de section circulaire de 6 mm de diamètre, pour le remplissage de fond de joint. (matériau) | 0.170 | 49.75 | 8.46 |
| mt15bas035a | U | Cartouche de mastic élastomère thixotrope, monocomposant, à base de polymères hybrides (MS), de couleur grise, de 600 ml, à haute adhérence, avec des propriétés élastiques élevées, résistance au vieillissement et aux rayons UV, dureté Shore A approchée de 25 et allongement en rupture > 600%, selon NF EN ISO 11600. (matériau) | 0.020 | 7040.24 | 140.80 |
| mo054 | h | Compagnon professionnel III/CP2 poseur d'isolants rigides ou flexibles. (main-d'œuvre) | 0.127 | 2446.30 | 310.68 |
| mo101 | h | Ouvrier professionnel II/OP poseur d'isolants rigides ou flexibles. (main-d'œuvre) | 0.127 | 1526.36 | 193.85 |
| mo024 | h | Compagnon professionnel III/CP2 carreleur en revêtements muraux. (main-d'œuvre) | 1.776 | 2380.68 | 4228.09 |
| mo062 | h | Ouvrier professionnel II/OP carreleur en revêtements muraux. (main-d'œuvre) | 1.269 | 1526.36 | 1936.95 |
| % | % | Frais de chantier des unités d'ouvrage | 2 % | 75759.58 | 1515.19 |
|  |  | Coûts directs |  |  | 77274.77 |
