# Toiture terrasse chaude

- Propriété du fichier: CYPE INGENIEROS, S.A.
- Format: FIEBDC-3/2002
- Zone géographique: République du Congo
- Coûts indirects: 3.00 %
- Frais généraux: 13.00 %
- Bénéfice: 6.00 %
- TVA: 18.00 %

## E Enveloppe et finition extérieure

### ET Couvertures de toitures terrasses

#### ETH Toitures chaudes non accessibles

**ETH100** m² Toiture terrasse chaude, inaccessible, végétalisée extensive, pente de 1% à 5%, constituée de: formation des pentes (non comprise dans ce prix); couche séparatrice sous imperméabilisation (non comprise dans ce prix); membrane imperméabilisante (non comprise dans ce prix); membrane anti-racines Urbanscape "KNAUF INSULATION", de polyéthylène de faible densité, de couleur noir; nappe drainante Urbanscape S "KNAUF INSULATION", sans réservoir d'eau, formée de membrane en polyéthylène haute densité et couche de géotextile dans la partie supérieure des concavités; substrat Urbanscape Green Roll (HTC GR) en laine minérale, de 40 mm d'épaisseur et bandes de gazon Urbanscape Sedum-mix.
Toiture terrasse chaude, inaccessible, végétalisée extensive, pente de 1% à 5%, constituée de: formation des pentes (non comprise dans ce prix); couche séparatrice sous imperméabilisation (non comprise dans ce prix); membrane imperméabilisante (non comprise dans ce prix); membrane anti-racines Urbanscape "KNAUF INSULATION", de polyéthylène de faible densité, de couleur noir, afin d'éviter la pénétration de racines dans la membrane imperméable; nappe drainante Urbanscape S "KNAUF INSULATION", sans réservoir d'eau, formée de membrane en polyéthylène haute densité et couche de géotextile dans la partie supérieure des concavités; substrat Urbanscape Green Roll (HTC GR) en laine minérale, de 40 mm d'épaisseur, à base de fibres larges cousues pour former un feutre compact et indéformable, avec rétention d'eau de 29 l/m² et bandes de gazon Urbanscape Sedum-mix, biodégradable, avec 12 espèces distintes de sédum. Comprend les graviers sur les bords.
Inclut: Mise en place de la membrane anti-racines. Mise en place de la couche drainante. Mise en place du substrat et du gazon en rouleau et remplissage de l'espace entre le bord de la toiture et le gazon avec gravier.
Critère de métré de projet: Surface mesurée en projection horizontale, selon documentation graphique du Projet, à partir des faces intérieures des garde-corps ou des acrotères qui la délimitent.
Critère de mesure de l'ouvrage: On mesurera, en projection horizontale, la surface réellement exécutée selon les spécifications du Projet, à partir des faces intérieures des garde-corps ou des acrotères qui la délimitent.

| Code | U | Désignation | Quantité | Prix | Montant |
|---|---|---|---|---|---|
| mt14lbk010 | m² | Membrane anti-racines Urbanscape "KNAUF INSULATION", de polyéthylène de faible densité, de couleur noir, pour couvertures végétalisées extensives. (matériau) | 1.100 | 4.84 | 5.32 |
| mt14lbk020h | m² | Nappe drainante Urbanscape S "KNAUF INSULATION", sans réservoir d'eau, formée de membrane en polyéthylène haute densité et couche de géotextile dans la partie supérieure des concavités, pour couvertures végétalisées extensives. (matériau) | 1.100 | 17.74 | 19.51 |
| mt14lbk030 | m² | Substrat Urbanscape Green Roll (HTC GR) en laine minérale, de 40 mm d'épaisseur, pour couvertures végétalisées extensives. (matériau) | 1.100 | 14.45 | 15.90 |
| mt14lbk040 | m² | Bandes de gazon Urbanscape Sedum-mix, pour couvertures végétalisées extensives. (matériau) | 1.100 | 50.08 | 55.09 |
| mo039 | h | Compagnon professionnel III/CP2 jardinier. (main-d'œuvre) | 0.321 | 2.31 | 0.74 |
| mo113 | h | Ouvrier jardinier. (main-d'œuvre) | 0.321 | 1.37 | 0.44 |
| % | % | Coûts directs complémentaires | 2 % | 97.00 | 1.94 |
|  |  | Coûts directs |  |  | 98.94 |
