# Rencontre de toiture terrasse froide

- Propriété du fichier: CYPE INGENIEROS, S.A.
- Format: FIEBDC-3/2002
- Zone géographique: République du Congo
- Devise: XAF
- Coûts indirects: 3.00 %
- Frais généraux: 13.00 %
- Bénéfice: 6.00 %
- TVA: 18.00 %

## E Enveloppe et finition extérieure

### ET Couvertures de toitures terrasses

#### ETI Points singuliers

**ETI110** U Rencontre de toiture terrasse froide, accessible, avec revêtement de sol fixe, type conventionnelle avec caniveau à membrane en polyoléfine avec union thermocollée, à sortie horizontale, de 110 mm de hauteur et 4500 mm de longueur, fixée à la surface support avec du mortier-colle amélioré, C2 TE S1, selon NF EN 12004, déformable, avec résistance au glissement et temps ouvert allongé, couleur grise, préparée pour recevoir l'imperméabilisation. Comprend les pièces spéciales et les éléments de fixation.
Rencontre de toiture terrasse froide, accessible, avec revêtement de sol fixe, type conventionnelle avec caniveau à membrane en polyoléfine avec union thermocollée, à sortie horizontale, de 110 mm de hauteur et 4500 mm de longueur, fixée à la surface support avec du mortier-colle amélioré, C2 TE S1, selon NF EN 12004, déformable, avec résistance au glissement et temps ouvert allongé, couleur grise, préparée pour recevoir l'imperméabilisation. Comprend les pièces spéciales et les éléments de fixation.
Inclut: Nettoyage et préparation de la surface support. Montage et fixation.
Critère pour le métré: Nombre d'unités prévues, selon documentation graphique du Projet.
Critère pour le mémoire: On mesurera le nombre d'unités réellement exécutées selon les spécifications du Projet.
Critère d'évaluation économique: Le prix ne comprend pas l'imperméabilisation.

| Code | U | Désignation | Quantité | Prix | Montant |
|---|---|---|---|---|---|
| mt09mcm060a | kg | Mortier-colle amélioré, C2 TE S1, selon NF EN 12004, déformable, avec résistance au glissement et temps ouvert allongé, couleur grise, à base de ciment, granulats de granulométrie fine, résines synthétiques et additifs spéciaux, avec propriétés thixotropiques et à durcissement sans rétraction. (matériau) | 1.350 | 621.82 | 839.46 |
| mt15rev350a | U | Caniveau en ABS avec pente intérieure, de 110 mm de hauteur et 1500 mm de longueur, avec support pour revêtement en acier inoxydable, membrane d'étanchéité souple type EVAC, de 200 mm de largeur, avec union thermoscellée aux bavettes du caniveau et kit de fixation. (matériau) | 1.000 | 298453.97 | 298453.97 |
| mt15rev350b | U | Caniveau en ABS avec pente intérieure, de 110 mm de hauteur et 1500 mm de longueur, avec support pour revêtement en acier inoxydable, membrane d'étanchéité souple type EVAC, de 200 mm de largeur, avec union thermoscellée aux bavettes du caniveau et kit de fixation. (matériau) | 1.000 | 298453.97 | 298453.97 |
| mt15rev350c | U | Caniveau en ABS avec pente intérieure, de 110 mm de hauteur et 1500 mm de longueur, avec support pour revêtement en acier inoxydable, membrane d'étanchéité souple type EVAC, de 200 mm de largeur, avec union thermoscellée aux bavettes du caniveau et kit de fixation. (matériau) | 1.000 | 298453.97 | 298453.97 |
| mt15rev352a | U | Embout de fermeture en ABS pour caniveau, de 110 mm de hauteur, avec membrane d'étanchéité souple type EVAC, de 200 mm de largeur, avec union thermoscellée à la bavette de l'embout de fermeture et kit de fixation. (matériau) | 1.000 | 36090.22 | 36090.22 |
| mt15rev353c | U | Embout de raccordement en ABS pour caniveau, de 110 mm de hauteur, avec membrane d'étanchéité souple type EVAC, de 200 mm de largeur, avec union thermoscellée à la bavette de l'embout de raccordement et kit de fixation. (matériau) | 1.000 | 36090.22 | 36090.22 |
| mo029 | h | Compagnon professionnel III/CP2 poseur de membranes d'étanchéité. (main-d'œuvre) | 0.374 | 1460.49 | 546.22 |
| mo067 | h | Ouvrier professionnel II/OP poseur de membranes d'étanchéité. (main-d'œuvre) | 0.374 | 935.07 | 349.72 |
| mo008 | h | Compagnon professionnel III/CP2 plombier. (main-d'œuvre) | 0.628 | 1501.17 | 942.73 |
| % | % | Frais de chantier des unités d'ouvrage | 2 % | 970220.48 | 19404.41 |
|  |  | Coûts directs |  |  | 989624.89 |
