# Couche séparatrice en toiture terrasse: géotextile non tissé synthétique

- Propriété du fichier: CYPE INGENIEROS, S.A.
- Format: FIEBDC-3/2002
- Zone géographique: République du Congo
- Devise: XAF
- Coûts indirects: 3.00 %
- Frais généraux: 13.00 %
- Bénéfice: 6.00 %
- TVA: 18.00 %

## E Enveloppe et finition extérieure

### ET Couvertures de toitures terrasses

#### ETI Points singuliers

**ETI180** m² Couche séparatrice en toiture terrasse: géotextile non tissé synthétique, thermosoudé, en polypropylène-polyéthylène, de 100 g/m², Mise en place: avec des recouvrements, directamente bajo la couche de protection.
Couche séparatrice en toiture terrasse: géotextile non tissé synthétique, thermosoudé, en polypropylène-polyéthylène, de 100 g/m², Mise en place: avec des recouvrements, directamente bajo la couche de protection.
Inclut: Mise en place de la couche séparatrice.
Critère pour le métré: Surface mesurée selon documentation graphique du Projet.
Critère pour le mémoire: On mesurera la surface réellement exécutée selon les spécifications du Projet, y compris les bords et les recouvrements.

| Code | U | Désignation | Quantité | Prix | Montant |
|---|---|---|---|---|---|
| mt14gsa010bc | m² | Géotextile non tissé synthétique, thermosoudé, en polypropylène-polyéthylène, de 100 g/m². (matériau) | 1.100 | 571.77 | 628.95 |
| mo029 | h | Compagnon professionnel III/CP2 poseur de membranes d'étanchéité. (main-d'œuvre) | 0.027 | 1460.49 | 39.43 |
| mo067 | h | Ouvrier professionnel II/OP poseur de membranes d'étanchéité. (main-d'œuvre) | 0.054 | 935.07 | 50.49 |
| % | % | Frais de chantier des unités d'ouvrage | 2 % | 718.87 | 14.38 |
|  |  | Coûts directs |  |  | 733.25 |
