# Rencontre en toiture terrasse chaude

- Propriété du fichier: CYPE INGENIEROS, S.A.
- Format: FIEBDC-3/2002
- Zone géographique: République du Congo
- Devise: XAF
- Coûts indirects: 3.00 %
- Frais généraux: 13.00 %
- Bénéfice: 6.00 %
- TVA: 18.00 %

## E Enveloppe et finition extérieure

### ET Couvertures de toitures terrasses

#### ETI Points singuliers

**ETI090** U Rencontre en toiture terrasse chaude, inaccessible, avec du gravier, type inversée, avec bouche d'écoulement de sortie horizontale, de PVC, de 65x100x425 mm, avec courbe pour la descente de 80 mm de diamètre, fixé avec soudure thermoplastique à la membrane d'étanchéité de PVC.
Rencontre en toiture terrasse chaude, inaccessible, avec du gravier, type inversée, avec bouche d'écoulement de sortie horizontale, de PVC, de 65x100x425 mm, avec courbe pour la descente de 80 mm de diamètre, fixé avec soudure thermoplastique à la membrane d'étanchéité de PVC.
Inclut: Réalisation d'un abaissement du support autour de l'écoulement. Nettoyage et préparation de la surface. Mise en place de la pièce de renfort. Mise en place de l'écoulement.
Critère de métré de projet: Nombre d'unités prévues, selon documentation graphique du Projet.
Critère de mesure de l'ouvrage: On mesurera le nombre d'unités réellement exécutées selon les spécifications du Projet.
Critère d'évaluation économique: Le prix ne comprend pas la membrane d'étanchéité de PVC.

| Code | U | Désignation | Quantité | Prix | Montant |
|---|---|---|---|---|---|
| mt15dan110a | U | Bouche d'écoulement de sortie horizontale, de PVC, de 65x100x425 mm, avec courbe pour la descente de 80 mm de diamètre. (matériau) | 1.000 | 21848.78 | 21848.78 |
| op00pis010 |  | Pistolet à air chaud pour soudure de matériaux thermoplastiques. | 1.000 | 0.00 | 0.00 |
| mo029 | h | Compagnon professionnel III/CP2 poseur de membranes d'étanchéité. (main-d'œuvre) | 0.134 | 1424.42 | 190.87 |
| mo067 | h | Ouvrier professionnel II/OP poseur de membranes d'étanchéité. (main-d'œuvre) | 0.134 | 908.13 | 121.69 |
| mo008 | h | Compagnon professionnel III/CP2 plombier. (main-d'œuvre) | 0.401 | 1466.63 | 588.12 |
| % | % | Frais de chantier des unités d'ouvrage | 2 % | 22749.46 | 454.99 |
|  |  | Coûts directs |  |  | 23204.45 |
