# Remplacement ponctuelle d'une dalle céramique détériorée

- Propriété du fichier: CYPE INGENIEROS, S.A.
- Format: FIEBDC-3/2002
- Zone géographique: République du Congo
- Devise: XAF
- Coûts indirects: 3.00 %
- Frais généraux: 13.00 %
- Bénéfice: 6.00 %
- TVA: 18.00 %

## E Enveloppe et finition extérieure

### ET Couvertures de toitures terrasses

#### ETM Remplacements d'éléments

**ETM020** U Remplacement ponctuelle d'une dalle céramique détériorée, située dans un revêtement de toiture terrasse, par dalle d'en grès rustique 20x20 cm, placée avec joints larges (séparation entre 3 et 15 mm), en couche mince avec du mortier-colle de prise normale, C1 gris, et jointoiement avec du mortier de joints cémenteux type CG 2, couleur blanche, pour joints de 2 à 15 mm.
Remplacement ponctuelle de dalle céramique détériorée, située dans un revêtement de toiture terrasse, par dalle d'en grès rustique 20x20 cm, placée avec joints larges (séparation entre 3 et 15 mm), en couche mince avec du mortier-colle de prise normale, C1 sans aucune caractéristique supplémentaire, couleur gris, et jointoiement avec du mortier de joints cémenteux type CG 2, couleur blanche, pour joints de 2 à 15 mm. Comprend le retrait de la dalle détériorée, la réparation des imperfections qui pourraient se présenter dans les éléments du contour qui doivent être maintenus, le nettoyage, l'entassement, le retrait et le chargement manuel des décombres dans le camion ou la benne.
Inclut: Extraction de la pièce et retrait du matériau de mise en place. Nettoyage et préparation de la base. Mise en place de la nouvelle pièce. Jointoiement. Nettoyage du revêtement. Chargement des décombres dans le camion ou la benne.
Critère de métré de projet: Nombre d'unités prévues, selon documentation graphique du Projet.
Critère de mesure de l'ouvrage: On mesurera le nombre d'unités réellement exécutées selon les spécifications du Projet.

| Code | U | Désignation | Quantité | Prix | Montant |
|---|---|---|---|---|---|
| mt18bcr010he800 | m² | Carreau céramique en grès rustique, 20x20 cm, 8,00F CFA/m², capacité d'absorption en eau 3%<=E<6%, groupe AII, selon NF EN 14411, résistance au glissement supérieur à 45 selon ENV 12633. (matériau) | 0.042 | 5247.66 | 220.40 |
| mt09mcr021g | kg | Mortier-colle de prise normale, C1 selon NF EN 12004, couleur gris. (matériau) | 0.126 | 231.19 | 29.13 |
| mt09mcp020fv | kg | Mortier de joints cémenteux type CG2, selon NF EN 13888, couleur blanche, pour joints de 2 à 15 mm, composé de ciment à haute résistance, quartz, additifs spéciaux, pigments et résines synthétiques. (matériau) | 0.002 | 512.59 | 1.03 |
| mo023 | h | Compagnon professionnel III/CP2 carreleur en revêtements de sols. (main-d'œuvre) | 0.265 | 1346.14 | 356.73 |
| mo061 | h | Ouvrier professionnel II/OP carreleur en revêtements de sols. (main-d'œuvre) | 0.265 | 851.14 | 225.55 |
| % | % | Coûts directs complémentaires | 2 % | 832.84 | 16.66 |
|  |  | Coûts directs |  |  | 849.50 |
