# Remplacement de la plinthe céramique détériorée à la rencontre avec un parement vertical de toiture terrasse accessible

- Propriété du fichier: CYPE INGENIEROS, S.A.
- Format: FIEBDC-3/2002
- Zone géographique: République du Congo
- Devise: XAF
- Coûts indirects: 3.00 %
- Frais généraux: 13.00 %
- Bénéfice: 6.00 %
- TVA: 18.00 %

## E Enveloppe et finition extérieure

### ET Couvertures de toitures terrasses

#### ETM Remplacements d'éléments

**ETM040** m Remplacement de la plinthe céramique détériorée à la rencontre avec un parement vertical de toiture terrasse accessible, par plinthe de grès rustique de 7 cm, 3 €/m, placé avec du mortier-colle de prise normale, C1 gris et jointoiement avec du mortier de joints cémenteux type CG 2, couleur blanche, pour joints de 2 à 15 mm.
Réparation de la plinthe céramique détériorée à la rencontre avec le parement vertical de toiture terrasse accessible, en supprimant les pièces endommagées et en les substituant par plinthe de grès rustique de 7 cm, 3 €/m, placé avec du mortier-colle de prise normale, C1 sans aucune caractéristique supplémentaire, couleur gris et jointoiement avec du mortier de joints cémenteux type CG 2, couleur blanche, pour joints de 2 à 15 mm. Comprend la préparation de la zone de travail et la protection des éléments du contour qui doivent être maintenus, le nettoyage, l'entassement, le retrait, le chargement des décombres dans le camion ou la benne.
Inclut: Enlèvement de la plinthe endommagée. Nettoyage et préparation de la surface. Mise en place de la nouvelle plinthe. Jointoiement de la plinthe substituée.
Critère de métré de projet: Longueur mesurée en projection horizontale, selon documentation graphique du Projet.
Critère de mesure de l'ouvrage: On mesurera, en projection horizontale, la longueur réellement exécutée selon les spécifications du Projet.

| Code | U | Désignation | Quantité | Prix | Montant |
|---|---|---|---|---|---|
| mt18rcr010a300 | m | Plinthe céramique en grès rustique, de 7 cm de largeur, 3,00F CFA/m. (matériau) | 1.000 | 1967.87 | 1967.87 |
| mt09mcr021g | kg | Mortier-colle de prise normale, C1 selon NF EN 12004, couleur gris. (matériau) | 0.240 | 231.19 | 55.49 |
| mt09mcp020fv | kg | Mortier de joints cémenteux type CG2, selon NF EN 13888, couleur blanche, pour joints de 2 à 15 mm, composé de ciment à haute résistance, quartz, additifs spéciaux, pigments et résines synthétiques. (matériau) | 0.010 | 512.59 | 5.13 |
| mo023 | h | Compagnon professionnel III/CP2 carreleur en revêtements de sols. (main-d'œuvre) | 0.245 | 1346.14 | 329.80 |
| % | % | Coûts directs complémentaires | 2 % | 2358.29 | 47.17 |
|  |  | Coûts directs |  |  | 2405.46 |
