# Réalisation des pentes d'une toiture terrasse froide

- Propriété du fichier: CYPE INGENIEROS, S.A.
- Format: FIEBDC-3/2002
- Zone géographique: République du Congo
- Coûts indirects: 3.00 %
- Frais généraux: 13.00 %
- Bénéfice: 6.00 %
- TVA: 18.00 %

## E Enveloppe et finition extérieure

### ET Couvertures de toitures terrasses

#### ETR Réparations

**ETR020** m² Réalisation des pentes d'une toiture terrasse froide, avec panneau céramique creuse à rainure et languette de 80x25x3,5 cm appuyé sur cloisons allégées de brique creuse en terre cuite de 29x14x9 cm, disposées tous les 80 cm et avec 40 cm de hauteur moyenne.
Réalisation des pentes d'une toiture terrasse froide, avec dallage de panneau céramique creuse à rainure et languette de 80x25x3,5 cm avec une couche de régularisation de mortier de ciment, confectionné sur chantier, dosage 1:6, de 3 cm d'épaisseur et une finition lissée appuyé sur cloisons allégées de brique creuse en terre cuite de 29x14x9 cm, placé avec du mortier de ciment, confectionné sur chantier, dosage 1:6, disposées tous les 80 cm et avec 40 cm de hauteur moyenne, arrêts supérieurs avec des profils de mortier de ciment, confectionné sur chantier, dosage 1:6. Comprend le nettoyage et la préparation de la surface support, l'implantation des pentes et le traçage des faîtages, des noues et des jonctions, la réalisation des guides, le remplissage des joints avec du polystyrène expansé de 2 cm d'épaisseur, l'exécution des cloisons allégées et l'arrêt avec une guide supérieure et une bande de papier.
Inclut: Nettoyage et préparation de la surface support. Implantation des pentes et traçage des noues, des faîtages et des jonctions. Réalisation des pentes avec des murets de brique au niveau des noues, des arêtiers et des joints. Remplissage des joints avec du polystyrène expansé. Réalisation des cloisons allégées. Talochage de l'arrêt des cloisons allégées pour recevoir la plaque. Mise en place des bandes de papier sur l'épaisseur d'appui du panneau sur les cloisons allégées. Réalisation d'un panneau céramique à rainure et languette sur les cloisons allégées. Coulage, extension et réglage de la couche de mortier de régularisation.
Critère de métré de projet: Surface de la couverture mesurée en projection horizontale, selon documentation graphique du Projet, à partir des faces intérieures des garde-corps ou des acrotères qui la délimitent.
Critère de mesure de l'ouvrage: On mesurera, en projection horizontale, la surface de couverture réellement exécutée selon les spécifications du Projet, à partir des faces intérieures des garde-corps ou des acrotères qui la délimitent.

| Code | U | Désignation | Quantité | Prix | Montant |
|---|---|---|---|---|---|
| mt04lcc010c | U | Brique creuse en terre cuite (tochana), à revêtir, 29x14x9 cm, selon NF EN 771-1. (matériau) | 11.000 | 0.19 | 2.09 |
| mt08aaa010a | m³ | Eau. (matériau) | 0.007 | 1.54 | 0.01 |
| mt01arg005a | t | Sable de carrière, pour mortier préparé sur chantier. (matériau) | 0.058 | 15.95 | 0.93 |
| mt08cem000a | kg | Ciment gris en sacs. (matériau) | 8.908 | 0.11 | 0.98 |
| mt16pea020b | m² | Panneau rigide en polystyrène expansé, selon NF EN 13163, usinage latéral droit, de 20 mm d'épaisseur, résistance thermique 0,55 m²K/W, conductivité thermique 0,036 W/(mK), pour joint de dilatation. (matériau) | 0.010 | 1.76 | 0.02 |
| mt13blw200 | m² | Papier kraft. pour désolidarisation de l'union entre cloisons allégées et panneau céramique à rainure et languette, en forme de pentes. (matériau) | 0.124 | 0.24 | 0.03 |
| mt04lvg020b | U | Panneau creux en terre cuite à rainure et languette, à revêtir, 80x25x3,5 cm. (matériau) | 5.000 | 0.42 | 2.10 |
| mq06hor010 | h | Bétonnière. (matériel) | 0.029 | 1.14 | 0.03 |
| mo020 | h | Compagnon professionnel III/CP2 VRD espaces privés. (main-d'œuvre) | 0.898 | 1.76 | 1.58 |
| mo113 | h | Ouvrier d'exécution I/OE1 VRD espaces privés. (main-d'œuvre) | 1.275 | 1.07 | 1.36 |
| % | % | Coûts directs complémentaires | 2 % | 9.13 | 0.18 |
|  |  | Coûts directs |  |  | 9.31 |
