# Système de toiture terrasse métallique étanche à hautes prestations acoustiques "DANOSA"

- Propriété du fichier: CYPE INGENIEROS, S.A.
- Format: FIEBDC-3/2002
- Zone géographique: République du Congo
- Coûts indirects: 3.00 %
- Frais généraux: 13.00 %
- Bénéfice: 6.00 %
- TVA: 16.00 %

## E Enveloppe et finition extérieure

### ET Couvertures de toitures terrasses

#### ETS Systèmes

**ETS010** m² Système de toiture terrasse métallique étanche à hautes prestations acoustiques "DANOSA", de type conventionnel, pente de 1% à 5%, constituée de: support de base: profilé nervuré autoportant en tôle d'acier galvanisé S 280 de 0,7 mm d'épaisseur, finition lisse, avec 3 nervures de 50 mm de hauteur séparés de 260 mm; isolation thermique et acoustique: complexe multicouche, Sonodan Cubiertas "DANOSA", de 85 mm d'épaisseur; imperméabilisation monocouche adhérée: écran de bitume modifié avec un élastomère SBS, type LBM(SBS) - 50/G - FP, Esterdan Plus 50/GP Elast "DANOSA", à surface autoprotégée (protection avec granules d'ardoise de couleur gris sur la face extérieure et un film plastique anti-adhérant sur la face intérieure) totalement adhérée avec un chalumeau.
Inclut: Implantation des tôles nervurées et des points singuliers. Découpe, préparation et mise en place des plaques. Réalisation des joints et du périmètre. Fixation mécanique des plaques. Résolution des points singuliers. Révision de la surface de base dans laquelle est réalisée la fixation de l'isolant conformément aux exigences de la technique à utiliser. Découpe, ajustage et mise en place de l'isolant. Mise en place de l'imperméabilisation.

| Code | U | Désignation | Quantité | Prix | Montant |
|---|---|---|---|---|---|
| mt13ccg200ac | m² | Profilé nervuré autoportant en tôle d'acier galvanisé S 280 de 0,7 mm d'épaisseur, finition lisse, avec 3 nervures de 50 mm de hauteur séparés de 260 mm, inertie 18 cm4 et masse surfacique 5,5 kg/m², selon NF EN 14782. (matériau) | 1.100 | 11.88 | 13.07 |
| mt16pda013a | m² | Panneau isolant multicouche, Sonodan Cubiertas "DANOSA", constitué d'un panneau absorbant en laine de roche, deux lames acoustiques Danosa et un panneau en laine de roche soudable (finition avec oxyasphalte), pour couvertures, fournissant une isolation supérieure à 45 dBA, de 85 mm d'épaisseur et résistance thermique 1,5 m²K/W. (matériau) | 1.050 | 61.57 | 64.65 |
| mt16aab010 | U | Fixation mécanique des panneaux isolants à la tôle métallique (toitures terrasses métalliques étanches). (matériau) | 3.000 | 0.23 | 0.69 |
| mt14lbd030k | m² | Écran de bitume modifié avec un élastomère SBS, type LBM(SBS) - 50/G - FP, Esterdan Plus 50/GP Elast "DANOSA", masse nominale 5 kg/m², avec une armature de feutre de polyester renforcé et stabilisé, à surface autoprotégée (protection avec granules d'ardoise de couleur gris sur la face extérieure et un film plastique anti-adhérant sur la face intérieure). Selon NF EN 13707. (matériau) | 1.100 | 17.66 | 19.43 |
| mt14lbd100a | kg | Émulsion asphaltique à base aqueuse, Curidan "DANOSA", EA. (matériau) | 0.300 | 3.13 | 0.94 |
| mt14lbd080a | m | Bande de renfort de bitume modifié avec élastomère SBS Esterdan 30 P Elast "DANOSA", LBM(SBS) - 30 - PE, NF EN 13707, de 32 cm de largeur, masse nominale 3 kg/m², armée avec feutre de polyester non tissé, terminée avec film plastique sur les deux faces. (matériau) | 0.570 | 4.71 | 2.68 |
| mt14lbd240 | m | Tôle en acier galvanisé, "DANOSA", pour rencontres de l'imperméabilisation avec des parements verticaux. (matériau) | 0.150 | 1.61 | 0.24 |
| op00ciz010 |  | Cisaille. | 1.000 | 0.00 | 0.00 |
| op00roe010 |  | Grignoteuse. | 1.000 | 0.00 | 0.00 |
| op00sop010 |  | Chalumeau pour soudure de lames asphaltiques. | 1.000 | 0.00 | 0.00 |
| mo046 | h | Compagnon professionnel III/CP2 monteur de parois industrielles. (main-d'œuvre) | 0.208 | 2.21 | 0.46 |
| mo089 | h | Ouvrier professionnel II/OP monteur de parois industrielles. (main-d'œuvre) | 0.208 | 1.37 | 0.28 |
| mo049 | h | Compagnon professionnel III/CP2 monteur d'isolants. (main-d'œuvre) | 0.069 | 2.21 | 0.15 |
| mo092 | h | Ouvrier professionnel II/OP monteur d'isolants. (main-d'œuvre) | 0.069 | 1.37 | 0.09 |
| mo027 | h | Compagnon professionnel III/CP2 applicateur de lames imperméabilisantes. (main-d'œuvre) | 0.139 | 2.21 | 0.31 |
| mo062 | h | Ouvrier professionnel II/OP applicateur de lames imperméabilisantes. (main-d'œuvre) | 0.139 | 1.37 | 0.19 |
| % | % | Coûts directs complémentaires | 2 % | 103.18 | 2.06 |
|  |  | Coûts directs |  |  | 105.24 |
