# Système "MasterSeal Roof 2160 "BASF" d'étanchéité liquide

- Propriété du fichier: CYPE INGENIEROS, S.A.
- Format: FIEBDC-3/2002
- Zone géographique: République du Congo
- Devise: XAF
- Coûts indirects: 3.00 %
- Frais généraux: 13.00 %
- Bénéfice: 6.00 %
- TVA: 18.00 %

## E Enveloppe et finition extérieure

### ET Couvertures de toitures terrasses

#### ETS Systèmes

**ETS060** m² Système "MasterSeal Roof 2160 "BASF" d'étanchéité liquide, pour la réparation de toitures, à revêtir, de 2 à 2,5 mm d'épaisseur totale, sur surface support bitumineuse (membrane d'étanchéité sans protection), constitué d'impression transparente, MasterSeal P 698 "BASF", appliquée avec râteau en caoutchouc et rouleau à poils courts, imperméabilisant liquide, MasterSeal M 860 "BASF", de couleur grise, appliqué et étendu avec une truelle dentée.
Système "MasterSeal Roof 2160 "BASF" d'étanchéité liquide, pour la réparation de toitures, à revêtir, de 2 à 2,5 mm d'épaisseur totale, sur surface support bitumineuse (membrane d'étanchéité sans protection), constitué d'impression transparente, MasterSeal P 698 "BASF", appliquée avec râteau en caoutchouc et rouleau à poils courts, imperméabilisant liquide, MasterSeal M 860 "BASF", de couleur grise, appliqué et étendu avec une truelle dentée.
Inclut: Nettoyage de la surface support. Application de la couche d'apprêt. Résolution des points singuliers. Application de l'imperméabilisant.
Critère de métré de projet: Surface mesurée en projection horizontale, selon documentation graphique du Projet, à partir des faces intérieures des parapets ou des acrotères qui la délimitent.
Critère de mesure de l'ouvrage: On mesurera, en projection horizontale, la surface réellement exécutée selon les spécifications du Projet, à partir des faces intérieures des parapets ou des acrotères qui la délimitent.

| Code | U | Désignation | Quantité | Prix | Montant |
|---|---|---|---|---|---|
| mt15bas120e | kg | Impression transparente, MasterSeal P 698 "BASF", à base de résine de polyuréthane monocomposant et dissolvants, à appliquer sur surface support bitumineuse (membranes d'étanchéité asphaltiques). (matériau) | 0.100 | 11270.62 | 1127.06 |
| mt15bas165a | kg | Imperméabilisant liquide, MasterSeal M 860 "BASF", de couleur grise, à deux composants à base de résine polyurée sans solvants et pigments, perméable à la vapeur d'eau, avec dureté Shore A approchée de 75, selon NF EN ISO 868 et élongation à la rupture >= 700%, selon NF EN ISO 8339, à appliquer avec une truelle dentée, pour former une membrane imperméable dans les toitures terrasses ou inclinées, selon NF EN 13813. (matériau) | 1.500 | 9983.02 | 14974.53 |
| op00tal020 |  | Malaxeur éléctrique. | 1.000 | 0.00 | 0.00 |
| mo032 | h | Compagnon professionnel III/CP2 poseur de produits imperméabilisants. (main-d'œuvre) | 0.511 | 1424.42 | 727.88 |
| mo070 | h | Ouvrier professionnel II/OP poseur de produits imperméabilisants. (main-d'œuvre) | 0.511 | 908.13 | 464.05 |
| % | % | Coûts directs complémentaires | 2 % | 17293.52 | 345.87 |
|  |  | Coûts directs |  |  | 17639.39 |
