# Habillage de cloison

- Propriété du fichier: CYPE INGENIEROS, S.A.
- Format: FIEBDC-3/2002
- Zone géographique: République du Congo
- Coûts indirects: 3.00 %
- Frais généraux: 13.00 %
- Bénéfice: 6.00 %
- TVA: 18.00 %

## F Aménagements et finitions

### FD Doublages

#### FDH Habillages

**FDH020** m² Habillage de cloison, système Placo Prima "PLACO", réalisé avec une plaque de plâtre A / NF EN 520 - 1200 / 2500 / 15 / bord affiné, BA 15 "PLACO", reçue avec pâte de collage sur le parement vertical, avec une épaisseur totale de 35 mm.
Fourniture et montage d'un habillage sur cloison, système Placo Prima "PLACO", de 35 mm d'épaisseur totale, composé d'une plaque de plâtre A / NF EN 520 - 1200 / 2500 / 15 / bord affiné, BA 15 "PLACO", constituée d'une âme en plâtre d'origine naturelle fourrée et liée aux deux lames de carton fort, reçue directement sur le parement avec pâte de collage MAP "PLACO". Comprend implantation de la ligne de parement fini, des zones de passage et des ouvertures; mise en place successive, pour chaque plaque, des truellées de pâte de collage sur le parement support; découpe des plaques, mise en place des tasseaux dans la zone inférieure et mise en place individuelle des pièces par pression sur les truellées; formation de joints de dilatation; traitement des zones de passage et des ouvertures; réalisation des angles; traitement des joints avec pâte et bande à joints; placement des coffrets pour l'hébergement des mécanismes électriques et pour le passage des installations, implantation préalable de leur emplacement sur les plaques et perforation de celles-ci, et nettoyage final. Totalement terminé et prêt pour impression, peinture ou revêtement.
Inclut: Implantation et tracé sur les planchers inférieur et supérieur de la ligne de parement fini. Mise en place successive dans le parement des truellées de pâte de collage correspondant à chacune des plaques. Mise en place successive et indépendante de chacune des plaques par pan. Implantation des coffrets pour l'hébergement des mécanismes électriques et pour le passage des installations, et perforation postérieure des plaques. Traitement des joints entre les plaques. Placement des coffrets pour l'hébergement des mécanismes électriques et pour le passage des installations.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt12plm050a | kg | Pâte de collage MAP "PLACO", selon NF EN 14496. (matériau) | 4.800 | 0.89 | 4.27 |
| mt12plk010aadi | m² | Plaque de plâtre A / NF EN 520 - 1200 / 2500 / 15 / bord affiné, BA 15 "PLACO", constituée d'une âme en plâtre d'origine naturelle fourrée et liée aux deux lames de carton fort. (matériau) | 1.050 | 8.19 | 8.60 |
| mt12plj010a | m | Bande microperforée, "PLACO", pour finition des joints de plaques de plâtre. (matériau) | 1.400 | 0.07 | 0.10 |
| mt12plm010a | kg | Pâte de séchage en poudre, SN "PLACO", pour le traitement des joints des plaques en plâtre. (matériau) | 0.330 | 1.62 | 0.53 |
| op00fre010 |  | Fraiseuse. | 1.000 | 0.00 | 0.00 |
| op00sie010 |  | Scie sauteuse. | 1.000 | 0.00 | 0.00 |
| mo052 | h | Compagnon professionnel III/CP2 plaquiste. (main-d'œuvre) | 0.265 | 2.39 | 0.63 |
| mo098 | h | Ouvrier professionnel II/OP plaquiste. (main-d'œuvre) | 0.265 | 1.43 | 0.38 |
| % | % | Coûts directs complémentaires | 2 % | 14.51 | 0.29 |
|  |  | Coûts directs |  |  | 14.80 |
