# Isolation acoustique du périmètre d'appui d'une cloison en plaques

- Propriété du fichier: CYPE INGENIEROS, S.A.
- Format: FIEBDC-3/2002
- Zone géographique: République du Congo
- Devise: XAF
- Coûts indirects: 3.00 %
- Frais généraux: 13.00 %
- Bénéfice: 6.00 %
- TVA: 18.00 %

## F Aménagements et finitions

### FI Isolations intérieures

#### FIC Cloisons

**FIC090** m Isolation acoustique du périmètre d'appui d'une cloison en plaques, réalisée avec bande autoadhésive désolidarisante en mousse de polyuréthane à cellules fermées, de 3,2 mm d'épaisseur et 95 mm de largeur, résistance thermique 0,077 m²K/W, conductivité thermique 0,032 W/(mK), pour garantir sa désolidarisation et optimiser l'isolation acoustique.
Isolation acoustique du périmètre d'appui d'une cloison en plaques, réalisée avec bande autoadhésive désolidarisante en mousse de polyuréthane à cellules fermées, de 3,2 mm d'épaisseur et 95 mm de largeur, résistance thermique 0,077 m²K/W, conductivité thermique 0,032 W/(mK), pour garantir sa désolidarisation et optimiser l'isolation acoustique.
Inclut: Nettoyage et préparation de la surface. Découpe de la bande de désolidarisation. Mise en place des bandes élastiques à la base et sur les côtés. Mise en place des bandes élastiques à l'encontre de l'ossature autoportante et du plancher supérieur.
Critère de métré de projet: Longueur mesurée selon documentation graphique du Projet.
Critère de mesure de l'ouvrage: On mesurera la longueur réellement exécutée selon les spécifications du Projet.

| Code | U | Désignation | Quantité | Prix | Montant |
|---|---|---|---|---|---|
| mt12psg041d | m | Bande autoadhésive désolidarisante en mousse de polyuréthane à cellules fermées, de 3,2 mm d'épaisseur et 95 mm de largeur, résistance thermique 0,10 m²K/W, conductivité thermique 0,032 W/(mK). (matériau) | 1.100 | 367.73 | 404.50 |
| mo100 | h | Ouvrier professionnel II/OP plaquiste. (main-d'œuvre) | 0.067 | 908.13 | 60.84 |
| % | % | Frais de chantier des unités d'ouvrage | 2 % | 465.34 | 9.31 |
|  |  | Coûts directs |  |  | 474.65 |
