# Isolation thermique sous plancher, avec du mortier projeté

- Propriété du fichier: CYPE INGENIEROS, S.A.
- Format: FIEBDC-3/2002
- Zone géographique: République du Congo
- Devise: XAF
- Coûts indirects: 3.00 %
- Frais généraux: 13.00 %
- Bénéfice: 6.00 %
- TVA: 18.00 %

## F Aménagements et finitions

### FI Isolations intérieures

#### FIF Planchers

**FIF020** m² Isolation thermique sous plancher, avec du mortier projeté.
Isolation thermique sous plancher, avec du mortier de laine de roche, isolation thermique et acoustique, application mécanique.
Inclut: Protection des éléments du contour qui pourraient être affectés pendant les travaux de projection de l'isolant. Application du mortier thermo-isolant.
Critère pour le métré: Surface mesurée selon documentation graphique du Projet.
Critère pour le mémoire: On mesurera la surface réellement exécutée selon les spécifications du Projet.

| Code | U | Désignation | Quantité | Prix | Montant |
|---|---|---|---|---|---|
| mt16lri025b | kg | Mortier de laine de roche, isolation thermique et acoustique, composé de laine de roche, ciment et additifs, à appliquer par projection mécanique. (matériau) | 6.300 | 1948.71 | 12276.87 |
| mq08mpa030 | h | Matériel pour projection de produits isolants. (matériel) | 0.238 | 8335.59 | 1983.87 |
| mo030 | h | Compagnon professionnel III/CP2 poseur d'isolants en vrac ou en mousse. (main-d'œuvre) | 0.127 | 2380.68 | 302.35 |
| mo068 | h | Ouvrier professionnel II/OP poseur d'isolants en vrac ou en mousse. (main-d'œuvre) | 0.127 | 1526.36 | 193.85 |
| % | % | Frais de chantier des unités d'ouvrage | 2 % | 14756.94 | 295.14 |
|  |  | Coûts directs |  |  | 15052.08 |
