# Isolation thermique dans les murs à double couche de maçonnerie

- Propriété du fichier: CYPE INGENIEROS, S.A.
- Format: FIEBDC-3/2002
- Zone géographique: République du Congo
- Devise: XAF
- Coûts indirects: 3.00 %
- Frais généraux: 13.00 %
- Bénéfice: 6.00 %
- TVA: 18.00 %

## F Aménagements et finitions

### FI Isolations intérieures

#### FIU Doublages

**FIU020** m² Isolation thermique dans les murs à double couche de maçonnerie, en remplissant l'intérieur de la lame d'air de 40 mm d'épaisseur moyenne, par insufflation, depuis l'intérieur, de flocons en laine de verre, avec densité 50 kg/m³ et conductivité thermique 0,037 W/(mK).
Réalisation d'une isolation thermique dans les murs à double couche de maçonnerie, en remplissant l'intérieur de la lame d'air de 40 mm d'épaisseur moyenne, par insufflation, depuis l'intérieur, de flocons en laine de verre, avec densité 50 kg/m³ et conductivité thermique 0,037 W/(mK). Comprend le matériel à souffler, l'inspection endoscopique de la lame d'air, la réalisation des trous, la protection des éléments contigus, le bouchage des trous réalisés dans le parement avec du mortier de ciment et le nettoyage.
Inclut: Inspection endoscopique de la lame d'air. Réalisation des trous dans le parement. Protection des éléments du contour qui pourraient être affectés pendant les travaux d'insufflation. Insufflation de l'isolant. Bouchage des trous. Nettoyage final.
Critère de métré de projet: Surface mesurée selon documentation graphique du Projet.
Critère de mesure de l'ouvrage: On mesurera la surface réellement exécutée selon les spécifications du Projet.

| Code | U | Désignation | Quantité | Prix | Montant |
|---|---|---|---|---|---|
| mt16lvi100b | kg | Flocons en laine de verre non aptes comme support nutritif pour le développement de champignons ou de bactéries, densité 50 kg/m³, conductivité thermique 0,037 W/(mK), Euroclasse A1 de réaction au feu et capacité d'absorption d'eau à court terme <=1 kg/m², selon NF EN 14064-1, pour injection ou remplissage des chambres. (matériau) | 1.925 | 1743.21 | 3355.68 |
| mt09moe080a | kg | Mortier de ciment, couleur grise, composé de ciment, granulats sélectionnés et d'additifs, type GP CSIII W2 selon NF EN 998-1. (matériau) | 0.600 | 135.94 | 81.56 |
| mq08mpa010 | h | Machine à insuffler pour l'isolement de lames d'air. (matériel) | 0.097 | 5679.28 | 550.89 |
| op00tal010 |  | Perceuse. | 1.000 | 0.00 | 0.00 |
| mo030 | h | Compagnon professionnel III/CP2 poseur d'isolants en vrac ou en mousse. (main-d'œuvre) | 0.128 | 1346.14 | 172.31 |
| mo068 | h | Ouvrier professionnel II/OP poseur d'isolants en vrac ou en mousse. (main-d'œuvre) | 0.128 | 851.14 | 108.95 |
| % | % | Coûts directs complémentaires | 2 % | 4269.39 | 85.39 |
|  |  | Coûts directs |  |  | 4354.78 |
