# Isolation thermique en habillage avec des plaques fixées avec de la colle sur sa surface

- Propriété du fichier: CYPE INGENIEROS, S.A.
- Format: FIEBDC-3/2002
- Zone géographique: République du Congo
- Devise: XAF
- Coûts indirects: 3.00 %
- Frais généraux: 13.00 %
- Bénéfice: 6.00 %
- TVA: 18.00 %

## F Aménagements et finitions

### FI Isolations intérieures

#### FIU Doublages

**FIU060** m² Isolation thermique en habillage avec des plaques fixées avec de la colle sur sa surface, constituée de panneau rigide en polystyrène expansé, à surface lisse et usinage latéral droit, de 100 mm d'épaisseur, résistance thermique 3,45 m²K/W, conductivité thermique 0,029 W/(mK), placé bord à bord et fixé mécaniquement au support.
Isolation thermique en habillage avec des plaques fixées avec de la colle sur sa surface, constituée de panneau rigide en polystyrène expansé, à surface lisse et usinage latéral droit, de 100 mm d'épaisseur, résistance thermique 3,45 m²K/W, conductivité thermique 0,029 W/(mK), placé bord à bord et fixé mécaniquement au support.
Inclut: Implantation et découpe de l'isolant. Mise en place de l'isolation sur le parement. Fixation de l'isolant. Résolution des points singuliers.
Critère de métré de projet: Surface mesurée selon documentation graphique du Projet.
Critère de mesure de l'ouvrage: On mesurera la surface réellement exécutée selon les spécifications du Projet.

| Code | U | Désignation | Quantité | Prix | Montant |
|---|---|---|---|---|---|
| mt16pel010aqc | m² | Panneau rigide en polystyrène expansé, selon NF EN 13163, à surface lisse et usinage latéral droit, de 100 mm d'épaisseur, résistance thermique 3,45 m²K/W, conductivité thermique 0,029 W/(mK), Euroclasse E de réaction au feu, avec code de désignation EPS-EN 13163-L3-W3-T2-S5-P10-BS250-TR200-DS(N)2-CS(10)150. (matériau) | 1.050 | 11962.49 | 12560.61 |
| mt16aaa020ha | U | Fixation mécanique pour panneaux isolants de polystyrène expansé, placés directement sur la surface support. (matériau) | 6.000 | 112.87 | 677.22 |
| mo054 | h | Compagnon professionnel III/CP2 poseur d'isolants rigides ou flexibles. (main-d'œuvre) | 0.134 | 1466.63 | 196.53 |
| mo101 | h | Ouvrier professionnel II/OP poseur d'isolants rigides ou flexibles. (main-d'œuvre) | 0.134 | 908.13 | 121.69 |
| % | % | Coûts directs complémentaires | 2 % | 13556.05 | 271.12 |
|  |  | Coûts directs |  |  | 13827.17 |
