# Isolation acoustique au bruit aérien

- Propriété du fichier: CYPE INGENIEROS, S.A.
- Format: FIEBDC-3/2002
- Zone géographique: République du Congo
- Devise: XAF
- Coûts indirects: 3.00 %
- Frais généraux: 13.00 %
- Bénéfice: 6.00 %
- TVA: 18.00 %

## F Aménagements et finitions

### FI Isolations intérieures

#### FIU Doublages

**FIU110** m² Isolation acoustique au bruit aérien, dans une contrecloison avec des plaques, réalisée avec complexe multicouche, de 21,8 mm d'épaisseur, constitué d'une membrane lourde d'EPDM de 1,8 mm d'épaisseur et un feutre textile de 20 mm d'épaisseur, placé bord à bord et fixé au parement avec colle; et panneau semi-rigide en laine minérale, épaisseur 65 mm, mis en place entre les montants de l'ossature porteuse. Comprend la bande viscoélastique autoadhésive pour le scellage des joints.
Isolation acoustique au bruit aérien, dans une contrecloison avec des plaques, réalisée avec complexe multicouche, de 21,8 mm d'épaisseur, constitué d'une membrane lourde d'EPDM de 1,8 mm d'épaisseur et un feutre textile de 20 mm d'épaisseur, placé bord à bord et fixé au parement avec colle; et panneau semi-rigide en laine minérale, épaisseur 65 mm, mis en place entre les montants de l'ossature porteuse. Comprend la bande viscoélastique autoadhésive pour le scellage des joints.
Inclut: Découpe de l'isolant à placer sur le parement. Application de l'adhésif. Mise en place de l'isolation sur le parement. Scellage des joints et des liaisons. Découpe de l'isolant à placer entre les montants. Mise en place de l'isolant entre les montants. Résolution des points singuliers.
Critère de métré de projet: Surface mesurée selon documentation graphique du Projet.
Critère de mesure de l'ouvrage: On mesurera la surface réellement exécutée selon les spécifications du Projet.

| Code | U | Désignation | Quantité | Prix | Montant |
|---|---|---|---|---|---|
| mt16npg031 | kg | Colle. (matériau) | 0.300 | 6488.13 | 1946.44 |
| mt16ppt025f | m² | Complexe multicouche, de 21,8 mm d'épaisseur, constitué d'une membrane lourde d'EPDM de 1,8 mm d'épaisseur et un feutre textile de 20 mm d'épaisseur; avec 61 dB d'indice global de réduction acoustique, Rw et 56 dBA d'indice global pondéré de réduction acoustique A, selon NF EN ISO 10140-2; fournissant une amélioration de l'indice global pondéré de réduction acoustique A de 21,6 dBA. (matériau) | 1.050 | 11192.02 | 11751.62 |
| mt16pnc010a | m | Bande viscoélastique autoadhésive avec une autoprotection en aluminium, de 50 mm de largeur et de 1,5 mm d'épaisseur, pour le scellage des joints. (matériau) | 0.300 | 665.03 | 199.51 |
| mt16lra060c | m² | Panneau semi-rigide en laine minérale, épaisseur 65 mm, selon NF EN 13162. (matériau) | 1.050 | 3284.62 | 3448.85 |
| mo054 | h | Compagnon professionnel III/CP2 poseur d'isolants rigides ou flexibles. (main-d'œuvre) | 0.268 | 1466.63 | 393.06 |
| mo101 | h | Ouvrier professionnel II/OP poseur d'isolants rigides ou flexibles. (main-d'œuvre) | 0.268 | 908.13 | 243.38 |
| % | % | Coûts directs complémentaires | 2 % | 17982.86 | 359.66 |
|  |  | Coûts directs |  |  | 18342.52 |
