# Démontage d'un ouvrant de porte intérieure de menuiserie métallique

- Propriété du fichier: CYPE INGENIEROS, S.A.
- Format: FIEBDC-3/2002
- Zone géographique: République du Congo
- Coûts indirects: 3.00 %
- Frais généraux: 13.00 %
- Bénéfice: 6.00 %
- TVA: 18.00 %

## F Aménagements et finitions

### FK Menuiseries intérieures et meubles

#### FKD Démolition

**FKD040** U Démontage d'un ouvrant de porte intérieure de menuiserie métallique, avec des moyens manuels et récupération, entassement et montage du matériau au même emplacement, et charge manuelle dans le camion ou la benne.
Démontage d'un ouvrant de porte intérieure de menuiserie métallique, avec des moyens manuels et récupération, entassement et montage du matériau au même emplacement, et charge manuelle dans le camion ou la benne.
Inclut: Démontage de l'élément. Classement et étiquetage. Stockage des matériaux à réutiliser. Remise en place de l'élément. Retrait et entassement des restes de travaux. Nettoyage des restes d'ouvrage. Charge manuelle des restes de travaux dans le camion ou la benne.
Critère de métré de projet: Nombre d'unités prévues, selon documentation graphique du Projet.
Critère de mesure de l'ouvrage: On mesurera le nombre d'unités réellement démontées et montées selon les spécifications du Projet.
Critère d'évaluation économique: Le prix comprend le démontage des feuillures, des couvre-joints et des ferrures.

| Code | U | Désignation | Quantité | Prix | Montant |
|---|---|---|---|---|---|
| mo059 | h | Ouvrier professionnel II/OP menuisier PVC et métal. (main-d'œuvre) | 0.635 | 1.05 | 0.67 |
| % | % | Coûts directs complémentaires | 2 % | 0.67 | 0.01 |
|  |  | Coûts directs |  |  | 0.68 |
