# Plafond suspendu démontable antibactérien et antifongique

- Propriété du fichier: CYPE INGENIEROS, S.A.
- Format: FIEBDC-3/2002
- Zone géographique: République du Congo
- Coûts indirects: 3.00 %
- Frais généraux: 13.00 %
- Bénéfice: 6.00 %
- TVA: 18.00 %

## F Aménagements et finitions

### FL Revêtements de plafonds

#### FLE Plafonds suspendus démontables

**FLE070** m² Plafond suspendu démontable antibactérien et antifongique, situé à une hauteur supérieure ou égale à 4 m, système Placo Natura Aseptic Plus "PLACO", constitué de plaque lisse de plâtre, gamme Gyprex modèle Asepta "PLACO", de 600x600 mm et 9,5 mm d'épaisseur, avec des profilés visible.
Fourniture et montage d'un plafond suspendu démontable antibactérien et antifongique, situé à une hauteur supérieure ou égale à 4 m, système Placo Natura Aseptic Plus "PLACO", constitué de plaque lisse de plâtre, gamme Gyprex modèle Asepta "PLACO", de 600x600 mm et 9,5 mm d'épaisseur, appuyée sur profilés visibles avec semelle de 24 mm de largeur, revêtue sur une face avec une couche de vinyle avec un agent biocide, contre les bactéries et les champignons, suspendue au plafond avec une ossature en acier galvanisé, de couleur blanc, comprenant profilé métallique angulaire Quick-lock "PLACO", de 3000 mm de longueur et 22x22 mm de section, profilé métallique primaire Quick-lock "PLACO", de 3600 mm de longueur et 24x38 mm de section, profilé métallique secondaire Quick-lock "PLACO", de 1200 mm de longueur et 24x32 mm de section et profilé métallique secondaire Quick-lock "PLACO", de 600 mm de longueur et 24x32 mm de section, fixée au plafond à l'aide d'une tige lisse réglable de 4 mm de diamètre et de crochets rapide Quick-lock "PLACO". Comprend les accessoires de fixation, complètement installé.
Inclut: Implantation des axes de l'ossature modulaire. Nivellement et mise en place des profilés angulaires. Implantation des profilés primaires de l'ossature. Signalisation des points d'ancrage au plancher. Nivellement et suspension des profilés primaires et secondaires de l'ossature. Mise en place des plaques.
Critère de métré de projet: Surface mesurée entre les parements, selon documentation graphique du Projet, sans déduire les ouvertures pour les installations.
Critère de mesure de l'ouvrage: On mesurera la surface réellement exécutée selon les spécifications du Projet, sans décompter les ouvertures pour les installations.

| Code | U | Désignation | Quantité | Prix | Montant |
|---|---|---|---|---|---|
| mt12plp100a | m | Profilé métallique angulaire en acier galvanisé, Quick-lock "PLACO", couleur blanc, fabriqué par laminage à froid, de 3000 mm de longueur, 22x22 mm de section et 0,5 mm d'épaisseur, pour la réalisation de faux plafonds révisables, selon NF EN 13964. (matériau) | 0.500 | 1.44 | 0.72 |
| mt12ple100 | U | Tige lisse réglable avec crochet "PLACO", de 4 mm de diamètre et 1000 mm de longueur. (matériau) | 0.830 | 2.19 | 1.82 |
| mt12psg220 | U | Fixation composée d'une cheville et d'une vis 5x27. (matériau) | 0.830 | 0.08 | 0.07 |
| mt12ple090 | U | Pièce à accroche rapide Quick-lock "PLACO". (matériau) | 0.830 | 1.51 | 1.25 |
| mt12plp090a | m | Profilé métallique primaire en acier galvanisé, Quick-lock "PLACO" couleur blanc, fabriqué par laminage à froid, de 3600 mm de longueur, 24x38 mm de section, pour la réalisation de faux plafonds révisables, selon NF EN 13964. (matériau) | 0.830 | 2.16 | 1.79 |
| mt12plp090e | m | Profilé métallique secondaire en acier galvanisé, Quick-lock "PLACO" couleur blanc, fabriqué par laminage à froid, de 1200 mm de longueur, 24x32 mm de section, pour la réalisation de faux plafonds révisables, selon NF EN 13964. (matériau) | 1.660 | 2.16 | 3.59 |
| mt12plp090h | m | Profilé métallique secondaire en acier galvanisé, Quick-lock "PLACO" couleur blanc, fabriqué par laminage à froid, de 600 mm de longueur, 24x32 mm de section, pour la réalisation de faux plafonds révisables, selon NF EN 13964. (matériau) | 0.830 | 2.16 | 1.79 |
| mt12plk030bada | m² | Plaque lisse de plâtre, gamme Gyprex modèle Asepta "PLACO", de 600x600 mm et 9,5 mm d'épaisseur, appuyée sur profilés visibles avec semelle de 24 mm de largeur, revêtue sur une face avec une couche de vinyle avec un agent biocide, contre les bactéries et les champignons, selon NF EN 13964. (matériau) | 1.000 | 23.80 | 23.80 |
| op00fre010 |  | Fraiseuse. | 1.000 | 0.00 | 0.00 |
| op00ato010 |  | Tournevis. | 1.000 | 0.00 | 0.00 |
| mo015 | h | Compagnon professionnel III/CP2 monteur de faux plafonds en plaques de plâtre. (main-d'œuvre) | 0.346 | 1.82 | 0.63 |
| mo082 | h | Ouvrier professionnel II/OP monteur de faux plafonds en plaques de plâtre. (main-d'œuvre) | 0.346 | 1.11 | 0.38 |
| % | % | Coûts directs complémentaires | 2 % | 35.84 | 0.72 |
|  |  | Coûts directs |  |  | 36.56 |
