# Corniche cache rideau en plâtre, pour la décoration périmétrique des plafonds

- Propriété du fichier: CYPE INGENIEROS, S.A.
- Format: FIEBDC-3/2002
- Zone géographique: République du Congo
- Devise: XAF
- Coûts indirects: 3.00 %
- Frais généraux: 13.00 %
- Bénéfice: 6.00 %
- TVA: 18.00 %

## F Aménagements et finitions

### FL Revêtements de plafonds

#### FLM Moulures en plâtre

**FLM110** m Corniche cache rideau en plâtre, pour la décoration périmétrique des plafonds.
Corniche cache rideau en L en plâtre, de 18x9,5x118,5 cm, pour la décoration périmétrique des plafonds, placée avec colle pour plâtre. Comprend les accessoires de fixation.
Inclut: Implantation et tracé sur les parements de l'emplacement de la corniche cache rideau. Présentation et découpe des pièces. Humectage de la base de fixation. Extension de la colle. Mise en place et jointoiement des pièces. Repassages des rencontres entre les pièces et les angles.
Critère pour le métré: Longueur mesurée selon documentation graphique du Projet.
Critère pour le mémoire: On mesurera la longueur réellement exécutée selon les spécifications du Projet.

| Code | U | Désignation | Quantité | Prix | Montant |
|---|---|---|---|---|---|
| mt12rea030a | m | Corniche cache rideau en L en plâtre, de 18x9,5x118,5 cm. (matériau) | 1.050 | 3842.49 | 4034.61 |
| mt09eyc030 | kg | Colle pour plâtre. (matériau) | 0.210 | 253.23 | 53.18 |
| mo035 | h | Compagnon professionnel III/CP2 poseur de faux plafonds en dalles et de moulures. (main-d'œuvre) | 0.215 | 2380.68 | 511.85 |
| % | % | Frais de chantier des unités d'ouvrage | 2 % | 4599.64 | 91.99 |
|  |  | Coûts directs |  |  | 4691.63 |
