# Réalisation d'une liaison entre le faux plafond continu en plaques de plâtre et le parement vertical

- Propriété du fichier: CYPE INGENIEROS, S.A.
- Format: FIEBDC-3/2002
- Zone géographique: République du Congo
- Devise: XAF
- Coûts indirects: 3.00 %
- Frais généraux: 13.00 %
- Bénéfice: 6.00 %
- TVA: 18.00 %

## F Aménagements et finitions

### FL Revêtements de plafonds

#### FLN Plafonds suspendus non démontables, en plaques de plâtre

**FLN040** m Réalisation d'une liaison entre le faux plafond continu en plaques de plâtre et le parement vertical, via la réalisation d'un plateau périmétrique en plâtre de 5 cm; en laissant une séparation minimale de 5 mm entre les plaques et le parement. Comprend pâte de plâtre pour la fixation des pièces et le remplissage des joints.
Réalisation d'une liaison entre le faux plafond continu en plaques de plâtre et le parement vertical, via la réalisation d'un plateau périmétrique en plâtre de 5 cm; en laissant une séparation minimale de 5 mm entre les plaques et le parement. Comprend pâte de plâtre pour la fixation des pièces et le remplissage des joints.
Inclut: Implantation et tracé dans le parement. Présentation et découpe des pièces. Humectage de la base de fixation. Extension du mortier adhésif. Mise en place et jointoiement des pièces.
Critère de métré de projet: Longueur mesurée selon documentation graphique du Projet.
Critère de mesure de l'ouvrage: On mesurera la longueur réellement exécutée selon les spécifications du Projet.

| Code | U | Désignation | Quantité | Prix | Montant |
|---|---|---|---|---|---|
| mt09pes010 | m³ | Pâte de plâtre, selon NF EN 13279-1. (matériau) | 0.001 | 83136.65 | 83.14 |
| mt12fre010ei | m | Dénivelé incliné en plâtre, de 5 cm, pour solution périmétrique de faux plafond. (matériau) | 1.100 | 1884.57 | 2073.03 |
| mo035 | h | Compagnon professionnel III/CP2 poseur de faux plafonds en dalles et de moulures. (main-d'œuvre) | 0.283 | 1424.42 | 403.11 |
| mo117 | h | Ouvrier poseur de faux plafonds en dalles et de moulures. (main-d'œuvre) | 0.283 | 871.30 | 246.58 |
| % | % | Frais de chantier des unités d'ouvrage | 2 % | 2805.86 | 56.12 |
|  |  | Coûts directs |  |  | 2861.98 |
