# Plafond suspendu démontable de lames en aluminium laqué

- Propriété du fichier: CYPE INGENIEROS, S.A.
- Format: FIEBDC-3/2002
- Zone géographique: République du Congo
- Coûts indirects: 3.00 %
- Frais généraux: 13.00 %
- Bénéfice: 6.00 %
- TVA: 18.00 %

## F Aménagements et finitions

### FL Revêtements de plafonds

#### FLN Plafonds suspendus non démontables

**FLN120** m² Plafond suspendu démontable de lames en aluminium laqué, situé à une hauteur inférieure à 4 m, de mécanisation lisse, horizontal, de 130 mm de largeur, séparation 20 mm, avec ossature métallique occultée.
Réalisation d'un plafond suspendu démontable de lames en aluminium laquées, situé à une hauteur inférieure à 4 m, de mécanisation lisse, de 130 mm de largeur, séparées 20 mm, suspendues au plafond à travers une ossature métallique occultée avec suspension autonivelante à platine. Comprend les profilés des arrêts, les pièces spéciales, les accessoires de suspension et de fixation, complètement installé.
Inclut: Implantation des axes principaux de suspension. Fixation dans le plancher et aplomb des éléments de fixation. Alignement et nivellement des profilés d'arrêt latéral sur tout le contour. Découpe et assemblage des lames. Réalisation de vides pour la réception d'éventuels éléments d'ancrage et/ou d'installations.
Critère de métré de projet: Surface mesurée entre les parements, selon documentation graphique du Projet, sans déduire les ouvertures pour les installations.
Critère de mesure de l'ouvrage: On mesurera la surface réellement exécutée selon les spécifications du Projet, sans décompter les ouvertures pour les installations.

| Code | U | Désignation | Quantité | Prix | Montant |
|---|---|---|---|---|---|
| mt12fla020 | m² | Grille métallique occulté avec suspension autonivelante de platine, pour faux plafond à lames horizontales en aluminium. (matériau) | 1.000 | 6.16 | 6.16 |
| mt12fla010g | m² | Lame lisse en aluminium laqué, horizontal, de 130 mm de largeur, avec 20 mm de séparation, pour faux plafond démontable avec trame occulté. (matériau) | 1.030 | 30.50 | 31.42 |
| op00ato010 |  | Tournevis. | 1.000 | 0.00 | 0.00 |
| mo015 | h | Compagnon professionnel III/CP2 monteur de faux plafonds en plaques de plâtre. (main-d'œuvre) | 0.438 | 1.82 | 0.80 |
| mo082 | h | Ouvrier professionnel II/OP monteur de faux plafonds en plaques de plâtre. (main-d'œuvre) | 0.438 | 1.11 | 0.49 |
| % | % | Coûts directs complémentaires | 2 % | 38.87 | 0.78 |
|  |  | Coûts directs |  |  | 39.65 |
