# Faux plafond démontable en grille métallique. Système Fonotech Fonosteel "BUTECH"

- Propriété du fichier: CYPE INGENIEROS, S.A.
- Format: FIEBDC-3/2002
- Zone géographique: République du Congo
- Devise: XAF
- Coûts indirects: 3.00 %
- Frais généraux: 13.00 %
- Bénéfice: 6.00 %
- TVA: 18.00 %

## F Aménagements et finitions

### FL Revêtements de plafonds

#### FLT Plafonds suspendus démontables, métalliques

**FLT050** m² Faux plafond démontable en grille métallique. Système Fonotech Fonosteel "BUTECH".
Faux plafond suspendu démontable, situé à une hauteur inférieure à 4 m. Système Fonotech Fonosteel "BUTECH", constitué de: OSSATURE: ossature apparente en acier galvanisé prélaqué, couleur grise acier, avec semelle de 15 mm de largeur; GRILLE MÉTALLIQUE: bacs autoportants, de grille métallique, de maille 50x50 mm, modèle Steel Grid, en acier galvanisé laqué, couleur à choisir sur la carte RAL "BUTECH" "PORCELANOSA GRUPO", de 600x600 mm et 0,6 mm d'épaisseur, Euroclasse A-s2, d0 de réaction au feu, selon NF EN 13168. Comprend les fixations pour l'ancrage des profilés et les accessoires de montage.
Inclut: Implantation des axes principaux de suspension. Signalisation des points d'ancrage au plancher ou à l'élément support. Nivellement et fixation des profilés périmétriques. Disposition des grilles. Résolution des rencontres et des points singuliers. Réalisation de vides pour la réception d'éventuels éléments d'ancrage et/ou d'installations.
Critère pour le métré: Surface mesurée entre les parements, selon documentation graphique du Projet, sans déduire les trémies pour les installations.
Critère pour le mémoire: On mesurera la surface réellement exécutée selon les spécifications du Projet, sans décompter les trémies pour les installations.

| Code | U | Désignation | Quantité | Prix | Montant |
|---|---|---|---|---|---|
| mt12pmb015a | m² | Faux plafond démontable constitué de bacs autoportants, de grille métallique, de maille 50x50 mm, modèle Steel Grid, en acier galvanisé laqué, couleur à choisir sur la carte RAL, "BUTECH" "PORCELANOSA GRUPO", de 600x600 mm et 0,6 mm d'épaisseur, et Euroclasse A-s2, d0 de réaction au feu, selon NF EN 13501-1; y compris le système d'ossature apparente en acier galvanisé prélaqué, couleur grise acier, avec semelle de 15 mm de largeur et les tiges de fixation. (matériau) | 1.020 | 71711.61 | 73145.84 |
| op00ato010 |  | Tournevis. | 1.000 | 0.00 | 0.00 |
| mo015 | h | Compagnon professionnel III/CP2 monteur de faux plafonds en plaques de plâtre. (main-d'œuvre) | 0.323 | 2135.80 | 689.86 |
| mo082 | h | Ouvrier professionnel II/OP monteur de faux plafonds en plaques de plâtre. (main-d'œuvre) | 0.323 | 1332.88 | 430.52 |
| % | % | Frais de chantier des unités d'ouvrage | 2 % | 74266.22 | 1485.32 |
|  |  | Coûts directs |  |  | 75751.54 |
