# Sous-enduit en plâtre

- Propriété du fichier: CYPE INGENIEROS, S.A.
- Format: FIEBDC-3/2002
- Zone géographique: République du Congo
- Devise: XAF
- Coûts indirects: 3.00 %
- Frais généraux: 13.00 %
- Bénéfice: 6.00 %
- TVA: 18.00 %

## F Aménagements et finitions

### FN Enduits traditionnels et stucs

#### FNP Enduits en plâtre

**FNP010** m² Sous-enduit en plâtre.
Réalisation d'un revêtement continu intérieur en plâtre, à vue, sur le parement vertical, jusqu'à 3 m de hauteur, de 15 mm d'épaisseur, constitué d'une couche de sous-enduit avec pâte de plâtre de construction B1, appliqué sur les parements à revêtir, avec guides seulement dans les angles et les garnitures de vides et guides intermédiaires pour que leur séparation ne dépasse pas 3 m. Comprend la mise en place de cornières en plastique et en métal avec perforations, les liaisons au niveau des plinthes, la réalisation des arêtes et des coins, la garniture des vides, mise en place d'une maille en fibre de verre anti-alcalin pour le renforcement des rencontres entre différents matériaux sur 10% de la surface du parement et le montage, le démontage et le retrait des échafaudages.
Inclut: Préparation du support qui va être revêtu. Réalisation des guides. Mise en place de cornières dans les coins et les saillies. Gâchage du plâtre gros. Extension de la pâtre de plâtre entre les guides et régularisation du revêtement.
Critère pour le métré: Surface mesurée du revêtement de sol jusqu'au plafond, selon documentation graphique du Projet, sans déduire les ouvertures inférieures à 4 m² et en déduisant, dans les ouvertures de surface supérieure à 4 m², l'excès sur 4 m². N'ont pas été décomptés les parements verticaux possédant des armoires encastrées, quelles que soient leurs dimensions.
Critère pour le mémoire: On mesurera, à bande courante, la surface réellement exécutée selon les spécifications du Projet, en considérant comme hauteur la distance entre le revêtement de sol et le plafond, sans déduire les ouvertures inférieures à 4 m² et en déduisant, dans les ouvertures de surface supérieure à 4 m², l'excès sur 4 m². Les parements possédant des armoires encastrées ne seront pas décomptés quelles que soient leurs dimensions.

| Code | U | Désignation | Quantité | Prix | Montant |
|---|---|---|---|---|---|
| mt28vye020 | m² | Maille en fibre de verre tissée, anti-alcalin, de 5x5 mm de vide de maille, flexible et imputrescible dans le temps, de 70 g/m² de masse surfacique et 0,40 mm d'épaisseur de fil, pour renforcer les plâtres. (matériau) | 0.105 | 649.71 | 68.22 |
| mt09pye010b | m³ | Pâte de plâtre de construction B1, selon NF EN 13279-1. (matériau) | 0.015 | 107442.80 | 1611.64 |
| mt28vye010 | m | Cornière en plastique et en métal, stable à l'action des sulfates. (matériau) | 0.215 | 299.21 | 64.33 |
| op00tal020 |  | Malaxeur électrique. | 1.000 | 0.00 | 0.00 |
| mo033 | h | Compagnon professionnel III/CP2 plâtrier. (main-d'œuvre) | 0.278 | 2380.68 | 661.83 |
| mo071 | h | Ouvrier professionnel II/OP plâtrier. (main-d'œuvre) | 0.175 | 1526.36 | 267.11 |
| % | % | Frais de chantier des unités d'ouvrage | 2 % | 2673.13 | 53.46 |
|  |  | Coûts directs |  |  | 2726.59 |
