# Peinture plastique avec texture lisse

- Propriété du fichier: CYPE INGENIEROS, S.A.
- Format: FIEBDC-3/2002
- Zone géographique: République du Congo
- Devise: XAF
- Coûts indirects: 3.00 %
- Frais généraux: 13.00 %
- Bénéfice: 6.00 %
- TVA: 18.00 %

## F Aménagements et finitions

### FP Peintures

#### FPE Spéciales métal

**FPE010** m² Peinture plastique avec texture lisse, couleur à choisir, finition mate, sur support à laquer et/ou peindre, de métal, lavé à haute pression avec de l'eau et une solution d'eau et d'eau de javel à 10%, rincé et séché, avec brossage et ponçage des zones oxydées ou en mauvais état, application d'une couche d'apprêt avec peinture et deux couches de finition avec peinture (rendement: 0,25 l/m² chaque couche).
Réalisation d'une couche de peinture plastique avec texture lisse, couleur à choisir, finition mate, sur support de métal, par application d'une couche d'apprêt avec peinture, avec une épaisseur minimale de film sec de 50 microns (rendement: 0,25 l/m²) et deux couches de finition avec peinture à base de copolymères acryliques en dispersion aqueuse et pigments, avec une épaisseur minimale de film sec de 50 microns par couche (rendement: 0,25 l/m² chaque couche). Comprend la préparation du support par lavé à haute pression avec de l'eau et une solution d'eau et d'eau de javel à 10%, rincé et séché, avec brossage et ponçage des zones oxydées ou en mauvais état.
Inclut: Préparation et nettoyage du support. Application de la couche d'impression. Application des couches de finition.
Critère de métré de projet: Surface mesurée selon documentation graphique du Projet, avec le même critère que le support base.
Critère de mesure de l'ouvrage: On mesurera la surface réellement exécutée selon les spécifications du Projet, avec le même critère que le support de base.

| Code | U | Désignation | Quantité | Prix | Montant |
|---|---|---|---|---|---|
| mt27pfj130a | l | Solution d'eau et de javel à 10%. (matériau) | 0.300 | 4150.51 | 1245.15 |
| mt27pir090a | l | Peinture plastique à base de copolymères acryliques en dispersion aqueuse et pigments, exempt de plomb et de chromates, couleur à choisir, finition mate, texture lisse, à appliquer pistolet. (matériau) | 0.750 | 15516.17 | 11637.13 |
| mq07ple010bg | U | Location par jour de nacelle élévatrice à bras articulé, moteur diesel, de 16 m de hauteur maximale de travail, y compris la maintenance et l'assurance de responsabilité civile. (matériel) | 0.012 | 52686.20 | 632.23 |
| op00dec010 |  | Décapeur. | 1.000 | 0.00 | 0.00 |
| op00tal020 |  | Malaxeur éléctrique. | 1.000 | 0.00 | 0.00 |
| mo038 | h | Compagnon professionnel III/CP2 peintre. (main-d'œuvre) | 0.398 | 1346.14 | 535.76 |
| mo076 | h | Ouvrier professionnel II/OP peintre. (main-d'œuvre) | 0.398 | 851.14 | 338.75 |
| % | % | Coûts directs complémentaires | 2 % | 14389.02 | 287.78 |
|  |  | Coûts directs |  |  | 14676.80 |
