# Nettoyage d'un revêtement de sol en pierre naturelle

- Propriété du fichier: CYPE INGENIEROS, S.A.
- Format: FIEBDC-3/2002
- Zone géographique: République du Congo
- Devise: XAF
- Coûts indirects: 3.00 %
- Frais généraux: 13.00 %
- Bénéfice: 6.00 %
- TVA: 18.00 %

## F Aménagements et finitions

### FS Revêtements de sols

#### FSP Préparation pour réparation

**FSP020** m² Nettoyage d'un revêtement de sol en pierre naturelle, constitué de dalles de granit en mauvais état de conservation, en supprimant les taches, les sels, les efflorescences salines et les micro-organismes, via le déversement sur la surface d'une dissolution aqueuse d'acide acétique, le brossage, le rinçage et l'application postérieure d'un liquide décapant spécifique pour granit; en considérant un degré de complexité bas.
Nettoyage d'un revêtement de sol en pierre naturelle, constitué de granit en mauvais état de conservation, via le déversement sur la surface d'une dissolution aqueuse d'acide acétique en la laissant sécher, le brossage du revêtement et le rinçage avec abondance d'eau, en répétant le traitement jusqu'à supprimer totalement le salpêtre de la surface; et l'application postérieure d'un liquide décapant spécifique pour granit, afin d'enlever les taches de saleté, de graisses et de micro-organismes. Comprend la protection des éléments de contour qui ne sont pas visés par le nettoyage, la suppression mécanique des incrustations, le séchage de l'eau excédante, l'enlèvement et l'entassement des restes générés; en considérant un degré de complexité bas.
Inclut: Protection des éléments du contour. Application du produit de nettoyage. Brossage de la surface. Éclaircissement. Application du produit décapant. Nettoyage. Enlèvement et entassement de l'eau et des restes générés.
Critère de métré de projet: Surface mesurée selon documentation graphique du Projet.
Critère de mesure de l'ouvrage: On mesurera la surface réellement exécutée selon les spécifications du Projet.

| Code | U | Désignation | Quantité | Prix | Montant |
|---|---|---|---|---|---|
| mt08lim070 | l | Acide acétique. (matériau) | 2.400 | 821.35 | 1971.24 |
| mt08aaa010a | m³ | Eau. (matériau) | 0.012 | 1001.65 | 12.02 |
| mt08lim080g | kg | Décapant spécifique pour granit. (matériau) | 0.120 | 6090.21 | 730.83 |
| mo020 | h | Compagnon professionnel III/CP2 construction. (main-d'œuvre) | 0.383 | 1424.42 | 545.55 |
| mo077 | h | Ouvrier professionnel II/OP construction. (main-d'œuvre) | 0.191 | 908.13 | 173.45 |
| % | % | Frais de chantier des unités d'ouvrage | 2 % | 3433.09 | 68.66 |
|  |  | Coûts directs |  |  | 3501.75 |
