# Jointoiement d'un revêtement de sol en céramique

- Propriété du fichier: CYPE INGENIEROS, S.A.
- Format: FIEBDC-3/2002
- Zone géographique: République du Congo
- Devise: XAF
- Coûts indirects: 3.00 %
- Frais généraux: 13.00 %
- Bénéfice: 6.00 %
- TVA: 18.00 %

## F Aménagements et finitions

### FS Revêtements de sols

#### FSR Réparation

**FSR030** m² Jointoiement d'un revêtement de sol en céramique.
Jointoiement d'un carrelage de sol avec joints plats de 2 mm de largeur, via mortier de joints cémenteux amélioré, avec absorption d'eau réduite et résistance élevée à l'abrasion type CG 2 W A, couleur blanche, pour joints de 2 à 15 mm. Comprend la suppression du matériau des joints existants avec des moyens manuels, l retrait du matériau désagrégé à la brosse ou au pinceau et le soufflage des joints avec de l'air à pression préalablement au jointoiement, l'élimination du matériau excédant, le nettoyage du revêtement, l'enlèvement et l'entassement des restes générés.
Inclut: Vidange et nettoyage des joints. Déversement du matériau de jointoiement. Nettoyage du revêtement. Retrait et entassement des restes générés.
Critère pour le métré: Surface mesurée selon documentation graphique du Projet.
Critère pour le mémoire: On mesurera la surface réellement exécutée selon les spécifications du Projet.

| Code | U | Désignation | Quantité | Prix | Montant |
|---|---|---|---|---|---|
| mt09mcp020bB | kg | Mortier de joints cémenteux amélioré, avec absorption d'eau réduite et résistance élevée à l'abrasion, type CG2 W A, selon NF EN 13888, couleur blanche, pour joints de 2 à 15 mm, à base de ciment à haute résistance, granulats sélectionnés, additifs spéciaux et pigments, avec effet antimoisissure et effet préventif des efflorescences, hydrofugeant, spécial pour le jointoiement de tout type de pièces céramiques et pierres naturelles dans les zones de prolifération de micro-organismes. (matériau) | 1.000 | 1052.72 | 1052.72 |
| mq08lch030 | h | Équipement de jet d'air à pression. (matériel) | 0.059 | 1557.80 | 91.91 |
| mo077 | h | Ouvrier professionnel II/OP construction. (main-d'œuvre) | 0.345 | 1526.36 | 526.59 |
| mo113 | h | Ouvrier d'exécution I/OE1 construction. (main-d'œuvre) | 0.345 | 1468.69 | 506.70 |
| % | % | Frais de chantier des unités d'ouvrage | 2 % | 2177.92 | 43.56 |
|  |  | Coûts directs |  |  | 2221.48 |
