# Cirage du revêtement de sol en pierre naturelle, par application de deux couches de cire naturelle d'abeille

- Propriété du fichier: CYPE INGENIEROS, S.A.
- Format: FIEBDC-3/2002
- Zone géographique: République du Congo
- Devise: XAF
- Coûts indirects: 3.00 %
- Frais généraux: 13.00 %
- Bénéfice: 6.00 %
- TVA: 18.00 %

## F Aménagements et finitions

### FS Revêtements de sols

#### FSR Réparation

**FSR070** m² Cirage du revêtement de sol en pierre naturelle, par application de deux couches de cire naturelle d'abeille.
Cirage d'un revêtement de sol en pierre naturelle, par application de deux couches de cire naturelle d'abeille, selon les instructions et les dosages recommandés par le fabricant, pour la protection de la surface en pierre naturelle, en évitant l'apparition de salpêtre et d'incrustations. Comprend le nettoyage préalable du revêtement, avec suppression des particules libres. Ne comprend pas le nettoyage des taches de graisse, des efflorescences salines et des incrustations.
Inclut: Nettoyage. Cirage du revêtement.
Critère de métré de projet: Surface mesurée selon documentation graphique du Projet.
Critère de mesure de l'ouvrage: On mesurera la surface réellement exécutée selon les spécifications du Projet.

| Code | U | Désignation | Quantité | Prix | Montant |
|---|---|---|---|---|---|
| mt08lim090a | kg | Cire naturelle d'abeille, pour cirage des sols. (matériau) | 0.250 | 5001.55 | 1250.39 |
| mo112 | h | Ouvrier d'exécution I/OE2 construction. (main-d'œuvre) | 0.167 | 886.94 | 148.12 |
| mo113 | h | Ouvrier d'exécution I/OE1 construction. (main-d'œuvre) | 0.072 | 871.30 | 62.73 |
| % | % | Frais de chantier des unités d'ouvrage | 2 % | 1461.24 | 29.22 |
|  |  | Coûts directs |  |  | 1490.46 |
